# Escavação de fuste de tubulões a céu aberto, com meios mecânicos

- Propriedade do ficheiro: CYPE INGENIEROS, S.A.
- Formato: FIEBDC-3/2002
- Âmbito geográfico: Brasil
- Moeda: BRL
- Custos indiretos: 3.00 %
- Despesas gerais: 13.00 %
- Lucro: 6.00 %
- IVA: 17.00 %

## A Preparação do terreno

### AD Movimento de terras em edificação

#### ADE Escavações

**ADE023** m³ Escavação de fuste de tubulões a céu aberto, com meios mecânicos.
Escavação de fuste de tubulões, de até 10 m de profundidade, em solo de argila branda, com meios mecânicos, e carregamento em caminhão.
Critérios considerados na determinação do preço da unidade de obra: O preço não inclui a repercussão do alargamento da base nem o transporte dos materiais escavados.
Inclui: Implantação geral e fixação dos pontos e níveis de referência. Escavação do fuste, com extração das terras. Carga para caminhão dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.

| Código | Un | Descrição | Rendimento | Preço | Importância |
|---|---|---|---|---|---|
| mq03poz020a | h | Equipamento completo de perfuração sobre grua de 136 kW, para escavação de fuste de tubulão de até 10 m de profundidade. (equipamento) | 0.246 | 842.28 | 207.20 |
| mo113 | h | Auxiliar de serviços gerais. (mão de obra) | 0.240 | 27.81 | 6.67 |
| % | % | Custos diretos complementares | 2 % | 213.87 | 4.28 |
|  |  | Custos diretos |  |  | 218.15 |
