# Estaca hélice contínua monitorada

- Propriedade do ficheiro: CYPE INGENIEROS, S.A.
- Formato: FIEBDC-3/2002
- Âmbito geográfico: Brasil
- Moeda: BRL
- Custos indiretos: 3.00 %
- Despesas gerais: 13.00 %
- Lucro: 6.00 %
- IVA: 17.00 %

## C Fundações

### CP Profundas

#### CPI Estacas moldadas "in loco"

**CPI110** m Estaca hélice contínua monitorada.
Estaca hélice contínua monitorada de concreto armado de 40 cm de diâmetro. Executada através da introdução no terreno, por rotação, de um trado helicoidal contínuo e posterior concretagem contínua por bombeamento através da haste central do trado da estaca. Realizada com concreto C25 classe de agressividade ambiental II e tipo de ambiente urbano, brita 0, consistência S160 dosado em central, e concretagem com bomba, e aço CA-50, com uma quantidade aproximada de 6,25 kg/m. Inclusive arame de atar e separadores.
Critérios considerados na determinação do preço da unidade de obra: O preço inclui o corte, dobra e montagem da armadura em central de armaduras de obra e a posterior colocação em obra.
Inclui: Marcação e traçado do eixo da estaca. Perfuração do terreno através de trado. Extração do trado simultaneamente com a colocação do concreto. Colocação da armadura no concreto fresco. Limpeza e remoção de sobrantes.
Critério de medição de projeto: Comprimento medido segundo documentação gráfica de Projeto, incrementado em um metro pela formação do bulbo.
Critério de quantitativos de obra: Medir-se-á o comprimento, verificado no terreno antes de concretar, da estaca realmente executada segundo especificações de Projeto, desde a ponta até à face inferior do bloco de coroamento, sem incluir o excesso de concreto consumido sobre o volume teórico correspondente ao diâmetro nominal da estaca.

| Código | Un | Descrição | Rendimento | Preço | Importância |
|---|---|---|---|---|---|
| mt07aco020k | Un | Separador certificado para estacas. (material) | 3.000 | 0.26 | 0.78 |
| mt07aco070f | kg | Aço em barras nervuradas, CA-50, de vários diâmetros, segundo ABNT NBR 7480. (material) | 6.563 | 11.78 | 77.31 |
| mt08var050 | kg | Arame galvanizado para atar, de 1,30 mm de diâmetro. (material) | 0.044 | 3.83 | 0.17 |
| mt10haf080ide | m³ | Concreto C25 classe de agressividade ambiental II e tipo de ambiente urbano, brita 0, consistência S160, dosado em central, segundo ABNT NBR 8953. (material) | 0.151 | 368.98 | 55.72 |
| mq03pii110a | m | Perfuração e colocação de materiais, com equipamento e maquinaria, para estaca de hélice contínua monitorada, de 40 cm de diâmetro. (equipamento) | 1.000 | 101.60 | 101.60 |
| mq06bhe010 | h | Caminhão bomba estacionado na obra, para bombeamento de concreto. (equipamento) | 0.006 | 744.87 | 4.47 |
| mo043 | h | Armador. (mão de obra) | 0.046 | 33.07 | 1.52 |
| mo090 | h | Ajudante de armador. (mão de obra) | 0.065 | 31.41 | 2.04 |
| mo045 | h | Oficial de trabalhos de concretagem. (mão de obra) | 0.470 | 33.07 | 15.54 |
| mo092 | h | Ajudante de trabalhos concretagem. (mão de obra) | 0.470 | 31.41 | 14.76 |
| % | % | Custos diretos complementares | 2 % | 273.91 | 5.48 |
|  |  | Custos diretos |  |  | 279.39 |
