# Estaca Strauss

- Propriedade do ficheiro: CYPE INGENIEROS, S.A.
- Formato: FIEBDC-3/2002
- Âmbito geográfico: Brasil
- Moeda: BRL
- Custos indiretos: 3.00 %
- Despesas gerais: 13.00 %
- Lucro: 6.00 %
- IVA: 17.00 %

## C Fundações

### CP Profundas

#### CPI Estacas moldadas "in loco"

**CPI120** m Estaca Strauss.
Estaca Strauss de concreto armado de 25 cm de diâmetro. Executado por extração de terras através de sistema mecânico que se desloca pelo interior de um tubo metálico recuperável e posterior concretagem contínua da estaca. Realizada com concreto C25 classe de agressividade ambiental II e tipo de ambiente urbano, brita 1, consistência S100 dosado em central, e concretagem desde caminhão através de tubo tremonha, e aço CA-50, com uma quantidade aproximada de 4,5 kg/m. Inclusive arame de atar e separadores.
Critérios considerados na determinação do preço da unidade de obra: O preço inclui o corte, dobra e montagem da armadura em central de armaduras de obra e a posterior colocação em obra.
Inclui: Marcação e traçado do eixo da estaca. Cravação do tubo acompanhando a escavação. Colocação da armadura. Colocação em obra do concreto. Extração da tubulação. Limpeza e remoção de sobrantes.
Critério de medição de projeto: Comprimento medido segundo documentação gráfica de Projeto, incrementado em um metro pela formação do bulbo.
Critério de quantitativos de obra: Medir-se-á o comprimento, verificado no terreno antes de concretar, da estaca realmente executada segundo especificações de Projeto, desde a ponta até à face inferior do bloco de coroamento, sem incluir o excesso de concreto consumido sobre o volume teórico correspondente ao diâmetro nominal da estaca.

| Código | Un | Descrição | Rendimento | Preço | Importância |
|---|---|---|---|---|---|
| mt07aco020k | Un | Separador certificado para estacas. (material) | 3.000 | 0.26 | 0.78 |
| mt07aco070f | kg | Aço em barras nervuradas, CA-50, de vários diâmetros, segundo ABNT NBR 7480. (material) | 4.725 | 11.78 | 55.66 |
| mt08var050 | kg | Arame galvanizado para atar, de 1,30 mm de diâmetro. (material) | 0.032 | 3.83 | 0.12 |
| mt10haf080iec | m³ | Concreto C25 classe de agressividade ambiental II e tipo de ambiente urbano, brita 1, consistência S100, dosado em central, segundo ABNT NBR 8953. (material) | 0.057 | 347.46 | 19.81 |
| mq03pii120a | m | Perfuração e colocação de materiais, com equipamento e maquinaria, para estaca Strauss, de 25 cm de diâmetro. (equipamento) | 1.000 | 51.56 | 51.56 |
| au00auh020 |  | Canaleta para descarga do concreto. | 1.000 | 0.00 | 0.00 |
| au00auh050 |  | Tubo Tremonha. | 1.000 | 0.00 | 0.00 |
| mo043 | h | Armador. (mão de obra) | 0.033 | 33.07 | 1.09 |
| mo090 | h | Ajudante de armador. (mão de obra) | 0.047 | 31.41 | 1.48 |
| mo045 | h | Oficial de trabalhos de concretagem. (mão de obra) | 0.732 | 33.07 | 24.21 |
| mo092 | h | Ajudante de trabalhos concretagem. (mão de obra) | 0.732 | 31.41 | 22.99 |
| % | % | Custos diretos complementares | 2 % | 177.70 | 3.55 |
|  |  | Custos diretos |  |  | 181.25 |
