# Estaca Franki

- Propriedade do ficheiro: CYPE INGENIEROS, S.A.
- Formato: FIEBDC-3/2002
- Âmbito geográfico: Brasil
- Moeda: BRL
- Custos indiretos: 3.00 %
- Despesas gerais: 13.00 %
- Lucro: 6.00 %
- IVA: 17.00 %

## C Fundações

### CP Profundas

#### CPI Estacas moldadas "in loco"

**CPI130** m Estaca Franki.
Estaca Franki de concreto armado de 35 cm de diâmetro. Executada por deslocamento de terras através de sucessivos golpes em uma bucha seca de pedra e areia com pilão que se desloca no interior de um tubo metálico recuperável, formação da base alargada e posterior concretagem do fuste da estaca. Realizada com concreto C25 classe de agressividade ambiental II e tipo de ambiente urbano, brita 1, consistência S50 dosado em central, e concretagem desde caminhão através de tubo tremonha, e aço CA-50, com uma quantidade aproximada de 5,65 kg/m. Inclusive arame de atar e separadores.
Critérios considerados na determinação do preço da unidade de obra: O preço inclui o corte, dobra e montagem da armadura em central de armaduras de obra e a posterior colocação em obra.
Inclui: Marcação e traçado do eixo da estaca. Introdução da bucha seca de pedra e areia. Cravação do tubo por golpes sobre a bucha. Golpes sobre a bucha com o pilão. Expulsão da bucha. Execução da base alargada. Colocação da armadura. Colocação em obra do concreto. Extração progressiva da tubulação. Limpeza e remoção de sobrantes.
Critério de medição de projeto: Comprimento medido segundo documentação gráfica de Projeto, incrementado em um metro pela formação do bulbo.
Critério de quantitativos de obra: Medir-se-á o comprimento, verificado no terreno antes de concretar, da estaca realmente executada segundo especificações de Projeto, desde a ponta até à face inferior do bloco de coroamento, sem incluir o excesso de concreto consumido sobre o volume teórico correspondente ao diâmetro nominal da estaca.

| Código | Un | Descrição | Rendimento | Preço | Importância |
|---|---|---|---|---|---|
| mt07aco020k | Un | Separador certificado para estacas. (material) | 3.000 | 0.26 | 0.78 |
| mt07aco070f | kg | Aço em barras nervuradas, CA-50, de vários diâmetros, segundo ABNT NBR 7480. (material) | 5.933 | 11.78 | 69.89 |
| mt08var050 | kg | Arame galvanizado para atar, de 1,30 mm de diâmetro. (material) | 0.040 | 3.83 | 0.15 |
| mt10haf080iea | m³ | Concreto C25 classe de agressividade ambiental II e tipo de ambiente urbano, brita 1, consistência S50, dosado em central, segundo ABNT NBR 8953. (material) | 0.096 | 342.95 | 32.92 |
| mq03pii130a | m | Perfuração e colocação de materiais, com equipamento e maquinaria, para estaca Franki, de 35 cm de diâmetro. (equipamento) | 1.000 | 303.88 | 303.88 |
| au00auh020 |  | Canaleta para descarga do concreto. | 1.000 | 0.00 | 0.00 |
| au00auh050 |  | Tubo Tremonha. | 1.000 | 0.00 | 0.00 |
| mo043 | h | Armador. (mão de obra) | 0.041 | 33.07 | 1.36 |
| mo090 | h | Ajudante de armador. (mão de obra) | 0.059 | 31.41 | 1.85 |
| mo045 | h | Oficial de trabalhos de concretagem. (mão de obra) | 0.418 | 33.07 | 13.82 |
| mo092 | h | Ajudante de trabalhos concretagem. (mão de obra) | 0.418 | 31.41 | 13.13 |
| % | % | Custos diretos complementares | 2 % | 437.78 | 8.76 |
|  |  | Custos diretos |  |  | 446.54 |
