# Parede de fachada de alvenaria de elemento vazado decorativo pré-fabricado de concreto, de 29x29x6 cm

- Propriedade do ficheiro: CYPE INGENIEROS, S.A.
- Formato: FIEBDC-3/2002
- Âmbito geográfico: Brasil
- Moeda: BRL
- Custos indiretos: 3.00 %
- Despesas gerais: 13.00 %
- Lucro: 6.00 %
- IVA: 17.00 %

## F Fachadas, paredes, divisórias e proteções

### FD Proteções e gradeamentos

#### FDZ Elementos vazados

**FDZ020** m² Parede de fachada de alvenaria de elemento vazado decorativo pré-fabricado de concreto, de 29x29x6 cm.
Execução de parede de fachada realizada com alvenaria de elemento vazado decorativo pré-fabricado de concreto, de 29x29x6 cm, assente com argamassa de cimento e cal, confeccionada em obra, dosificação 1:1:7.
Inclui: Marcação das paredes a realizar. Colocação e aprumo de prumos de referência. Colocação de fios entre prumos. Colocação de fios de prumo fixos nas arestas. Colocação das peças. Correção de falhas das juntas e limpeza do paramento.
Critério de medição de projeto: Superfície medida segundo documentação gráfica de Projeto, descontando as aberturas de superfície maior de 3 m².
Critério de quantitativos de obra: Medir-se-á a superfície realmente executada segundo especificações de Projeto, descontando as aberturas de superfície maior de 3 m².

| Código | Un | Descrição | Rendimento | Preço | Importância |
|---|---|---|---|---|---|
| mt08aaa010a | m³ | Água. (material) | 0.006 | 3.39 | 0.02 |
| mt01arg005a | t | Areia de pedreira, para argamassa preparada em obra. (material) | 0.006 | 45.85 | 0.28 |
| mt08cem042 | kg | Cimento branco em sacos. (material) | 1.000 | 1.09 | 1.09 |
| mt08cal020a | kg | Cal aérea CL-90, em sacos. (material) | 1.000 | 0.47 | 0.47 |
| mt20ceh015b | Un | Elemento vazado decorativo pré-fabricado de concreto, de 29x29x6 cm. (material) | 11.110 | 4.75 | 52.77 |
| mq06hor010 | h | Betoneira. (equipamento) | 0.005 | 4.73 | 0.02 |
| mo020 | h | Pedreiro. (mão de obra) | 0.591 | 23.85 | 14.10 |
| mo113 | h | Auxiliar de serviços gerais. (mão de obra) | 0.626 | 20.46 | 12.81 |
| % | % | Custos diretos complementares | 2 % | 81.56 | 1.63 |
|  |  | Custos diretos |  |  | 83.19 |
