# Chaminé modular metálica

- Propriedade do ficheiro: CYPE INGENIEROS, S.A.
- Formato: FIEBDC-3/2002
- Âmbito geográfico: Brasil
- Moeda: BRL
- Custos indiretos: 3.00 %
- Despesas gerais: 13.00 %
- Lucro: 6.00 %
- IVA: 17.00 %

## I Instalações

### IC Aquecimento, climatização e água quente

#### ICO Sistemas de exaustão

**ICO010** m Chaminé modular metálica, de parede simples de aço inoxidável AISI 316L, de 80 mm de diâmetro interior, instalada no interior do edifício, para caldeira de pé com câmara de combustão atmosférica, a óleo diesel.
Chaminé individual modular metálica, formada por tubo de parede simples de aço inoxidável AISI 316L, de 80 mm de diâmetro interior, temperatura de trabalho de 250°C e picos de temperatura até 300°C, pressão de trabalho até 200 Pa, instalada no interior do edifício, para evacuação dos produtos da combustão da caldeira de pé com câmara de combustão atmosférica, a óleo diesel. Incluindo tês, curvas, adaptadores, abraçadeiras, suportes murais, módulos finais e outros acessórios necessários. Totalmente montada, ligada e testada.
Inclui: Implantação e traçado da chaminé. Disposição de tubos e acessórios. Montagem da chaminé. Fixação da chaminé ao paramento.
Critério de medição de projeto: Comprimento medido desde o arranque do duto até à parte superior do deflector, segundo documentação gráfica de Projeto.
Critério de quantitativos de obra: Medir-se-á, desde o início do duto até a parte superior do módulo final, o comprimento realmente executado segundo especificações de Projeto.

| Código | Un | Descrição | Rendimento | Preço | Importância |
|---|---|---|---|---|---|
| mt20cmn021a | Un | Material auxiliar para montagem e fixação dos tubos de parede simples de aço inoxidável AISI 316L, de 80 mm de diâmetro interior. (material) | 1.000 | 3.08 | 3.08 |
| mt20cmn020ac | m | Tubo de parede simples de aço inoxidável AISI 316L, de 80 mm de diâmetro interior, temperatura de trabalho de 250°C e picos de temperatura até 300°C, pressão de trabalho até 200 Pa, com o preço incrementado em 10% relativamente a acessórios, peças especiais e módulos finais. (material) | 1.000 | 67.78 | 67.78 |
| mo004 | h | Montador de instalações de calefação. (mão de obra) | 0.396 | 25.85 | 10.24 |
| mo103 | h | Ajudante de montador de instalações de calefação. (mão de obra) | 0.396 | 19.79 | 7.84 |
| % | % | Custos diretos complementares | 2 % | 88.94 | 1.78 |
|  |  | Custos diretos |  |  | 90.72 |
