# Encontro de vertente com chaminés ou dutos de ventilação

- Propriedade do ficheiro: CYPE INGENIEROS, S.A.
- Formato: FIEBDC-3/2002
- Âmbito geográfico: Brasil
- Moeda: BRL
- Custos indiretos: 3.00 %
- Despesas gerais: 13.00 %
- Lucro: 6.00 %
- IVA: 17.00 %

## Q Coberturas

### QR Arremates

#### QRE Encontros

**QRE010** Un Encontro de vertente com chaminés ou dutos de ventilação.
Encontro de vertente de telhado de telhas ou ardósia com chaminés ou dutos de ventilação de dimensões 100x100 cm através da colocação de banda ajustável composta por liga de alumínio e zinco e lâmina flexível de chumbo natural de 1 mm de espessura, que cobre de 30 a 100 cm formando rufo e fixada com perfil de aço inoxidável. Inclusive emendas, corte, preparação, parafusos de fixação e vedação do perfil com cordão de silicone.
Inclui: Formação do encontro.
Critério de medição de projeto: Número de unidades previstas, segundo documentação gráfica de Projeto.
Critério de quantitativos de obra: Medir-se-á o número de unidades realmente executadas segundo especificações de Projeto.

| Código | Un | Descrição | Rendimento | Preço | Importância |
|---|---|---|---|---|---|
| mt13aen010a | m | Banda ajustável composta por liga de alumínio e zinco e lâmina flexível de chumbo natural de 1 mm de espessura, que cobre de 30 a 100 cm, para encontro de vertente com chaminés, janelas ou dutos de ventilação em telhados. (material) | 12.800 | 45.03 | 576.38 |
| mt13aen030 | m | Perfil inoxidável para fixação de banda, inclusive elementos de fixação e vedação. (material) | 4.000 | 3.08 | 12.32 |
| mo020 | h | Pedreiro. (mão de obra) | 1.043 | 26.62 | 27.76 |
| mo077 | h | Ajudante de pedreiro. (mão de obra) | 1.043 | 23.10 | 24.09 |
| % | % | Custos diretos complementares | 2 % | 640.55 | 12.81 |
|  |  | Custos diretos |  |  | 653.36 |
