# Taco de madeira

- Propriedade do ficheiro: CYPE INGENIEROS, S.A.
- Formato: FIEBDC-3/2002
- Âmbito geográfico: Brasil
- Moeda: BRL
- Custos indiretos: 3.00 %
- Despesas gerais: 13.00 %
- Lucro: 6.00 %
- IVA: 17.00 %

## R Revestimentos e forros

### RS Pisos

#### RSM De madeira

**RSM031** m² Taco de madeira.
Taco tradicional madeira maciça de jatobá, formado por peças de 35x7x2 cm, encostadas umas às outras mas não unidas entre si, colocadas com adesivo à base de poliuretano em paralelo. Inclusive afagamento, lixamento, emassado, aplicação de fundos e envernizamento final com três demãos de verniz.
Inclui: Derramamento e espalhamento sobre a fôrmas da cola. Colocação das peças de taco. Limpeza da cola em excesso. Raspar e lixar a superfície. Emassamento e aplicação de primer. Envernizamento.
Critério de medição de projeto: Superfície útil, medida segundo documentação gráfica de Projeto. Não foi incrementada a medição por perdas, uma vez que na composição se considerou 5% a mais.
Critério de quantitativos de obra: Medir-se-á a superfície realmente executada segundo especificações de Projeto.

| Código | Un | Descrição | Rendimento | Preço | Importância |
|---|---|---|---|---|---|
| mt18mpm030ac | m² | Taco tradicional de madeira maciça de jatobá, de 35x7x2 cm. (material) | 1.050 | 65.37 | 68.64 |
| mt18mva040 | kg | Adesivo de reação de poliuretano, para colagem de madeira. (material) | 1.100 | 9.90 | 10.89 |
| mt27tmp020 | l | Verniz de poliuretano de dois componentes, para acabamento brilhante. (material) | 0.900 | 26.87 | 24.18 |
| mq08war160 | h | Lixadora de aplicação em pisos de madeira, equipada com rolos para lixa e sistema de aspiração. (equipamento) | 0.150 | 17.50 | 2.63 |
| op00cla010 |  | Pregador pneumático pneumática. | 1.000 | 0.00 | 0.00 |
| op00cep010 |  | Plainas. | 1.000 | 0.00 | 0.00 |
| op00tro010 |  | Cortadora de disco para bancada. | 1.000 | 0.00 | 0.00 |
| mo025 | h | Colocador de pisos de madeira. (mão de obra) | 0.888 | 32.24 | 28.63 |
| mo063 | h | Ajudante de colocador de pisos de madeira. (mão de obra) | 0.366 | 30.23 | 11.06 |
| % | % | Custos diretos complementares | 2 % | 146.03 | 2.92 |
|  |  | Custos diretos |  |  | 148.95 |
