# Parquet formado por painéis de peças retangulares de madeira de ipé, colocados em formato de xadrez, de 24x24x1,8 cm, colocados com adesivo

- Propriedade do ficheiro: CYPE INGENIEROS, S.A.
- Formato: FIEBDC-3/2002
- Âmbito geográfico: Brasil
- Moeda: BRL
- Custos indiretos: 3.00 %
- Despesas gerais: 13.00 %
- Lucro: 6.00 %
- IVA: 17.00 %

## R Revestimentos e forros

### RS Pisos

#### RSM De madeira

**RSM041** m² Parquet formado por painéis de peças retangulares de madeira de ipé, colocados em formato de xadrez, de 24x24x1,8 cm, colocados com adesivo.
Parquet formado por painéis de peças retangulares de madeira de ipé, colocados em formato de xadrez, de 24x24x1,8 cm, encostados uns aos outros mas não unidos entre si, colocados com adesivo à base de poliuretano. Inclusive afagamento, lixamento, emassado, aplicação de fundos e envernizamento final com três demãos de verniz.
Inclui: Derramamento e espalhamento sobre a fôrmas da cola. Colocacção dos painéis de parquet. Limpeza da cola em excesso. Raspar e lixar a superfície. Emassamento e aplicação de primer. Envernizamento.
Critério de medição de projeto: Superfície útil, medida segundo documentação gráfica de Projeto. Não foi incrementada a medição por perdas, uma vez que na composição se considerou 5% a mais.
Critério de quantitativos de obra: Medir-se-á a superfície realmente executada segundo especificações de Projeto.

| Código | Un | Descrição | Rendimento | Preço | Importância |
|---|---|---|---|---|---|
| mt18mpf020b | m² | Parquet formado por painéis de peças retangulares de madeira de ipé, colocados em formato de xadrez, de 24x24x1,8 cm. (material) | 1.050 | 92.76 | 97.40 |
| mt27tmp020 | l | Verniz de poliuretano de dois componentes, para acabamento brilhante. (material) | 0.900 | 24.50 | 22.05 |
| mt18mva040 | kg | Adesivo de reação de poliuretano, para colagem de madeira. (material) | 1.100 | 9.02 | 9.92 |
| mq08war160 | h | Lixadora de aplicação em pisos de madeira, equipada com rolos para lixa e sistema de aspiração. (equipamento) | 0.150 | 11.97 | 1.80 |
| op00cla010 |  | Pregador pneumático pneumática. | 1.000 | 0.00 | 0.00 |
| op00cep010 |  | Plainas. | 1.000 | 0.00 | 0.00 |
| op00tro010 |  | Cortadora de disco para bancada. | 1.000 | 0.00 | 0.00 |
| mo025 | h | Colocador de pisos de madeira. (mão de obra) | 1.010 | 24.01 | 24.25 |
| mo063 | h | Ajudante de colocador de pisos de madeira. (mão de obra) | 0.416 | 20.67 | 8.60 |
| % | % | Custos diretos complementares | 2 % | 164.02 | 3.28 |
|  |  | Custos diretos |  |  | 167.30 |
