# Filtro biológico anaeróbio de polietileno de alta densidade (PEAD/HDPE)

- Propriedade do ficheiro: CYPE INGENIEROS, S.A.
- Formato: FIEBDC-3/2002
- Âmbito geográfico: Brasil
- Moeda: BRL
- Custos indiretos: 3.00 %
- Despesas gerais: 13.00 %
- Lucro: 6.00 %
- IVA: 17.00 %

## U Urbanização interna do lote

### US Tratamento de esgoto sanitário doméstico

#### USS Fossas sépticas e filtros

**USS020** Un Filtro biológico anaeróbio de polietileno de alta densidade (PEAD/HDPE).
Filtro biológico anaeróbio, de polietileno de alta densidade (PEAD/HDPE), de 1400 litros, de 1300 mm de diâmetro e 1550 mm de altura, com boca de acesso, boca de entrada e boca de saída de 100 mm de diâmetro.
Inclui: Marcação. Colocação e ligação do filtro biológico anaeróbio. Verificação do seu correto funcionamento.
Critério de medição de projeto: Número de unidades previstas, segundo documentação gráfica de Projeto.
Critério de quantitativos de obra: Medir-se-á o número de unidades realmente executadas segundo especificações de Projeto.

| Código | Un | Descrição | Rendimento | Preço | Importância |
|---|---|---|---|---|---|
| mt46fbp200a | Un | Filtro biológico anaeróbio, de polietileno de alta densidade (PEAD/HDPE), de 1400 litros, de 1300 mm de diâmetro e 1550 mm de altura, com boca de acesso, boca de entrada e boca de saída de 100 mm de diâmetro, segundo ABNT NBR 13969, para tratamento secundário de águas residuais. (material) | 1.000 | 1132.63 | 1132.63 |
| mo008 | h | Encanador. (mão de obra) | 1.839 | 40.91 | 75.23 |
| mo107 | h | Ajudante de encanador. (mão de obra) | 1.839 | 30.78 | 56.60 |
| % | % | Custos diretos complementares | 2 % | 1264.46 | 25.29 |
|  |  | Custos diretos |  |  | 1289.75 |
