# Tesoura de madeira serrada

- Propriedade do ficheiro: CYPE Ingenieros S.A.
- Formato: FIEBDC-3/2016
- Programa: Gerador de preços para construção civil. CYPE Ingenieros, S.A.
- Data: 13/02/2025
- Âmbito geográfico: Brasil
- Moeda: BRL
- Custos indiretos: 3 %
- Despesas gerais: 13 %
- Lucro: 6 %
- IVA: 17 %

## E Estruturas

### EM Madeira

#### EMC Estruturas para coberturas

**EMC005** Un Tesoura de madeira serrada.
Tesoura tipo Howe de 6 m de vão, caimento de 35%, formada por barras de 16x6 cm de seção de madeira serrada de pinho do Paraná (araucaria angustifolia) com classe de resistência C25, ligadas através de chapas metálicas de aço A36 e parafusos estruturais de aço A325 de 1/2" de diâmetro e 2 1/4" de comprimento.
Inclui: Corte e encaixe das barras. Marcação de eixos de apoio na cabeça da parede ou pilar. Preparação da superfície de apoio. Transporte e disposição da tesoura. Colocação e nivelamento. Ligação da tesoura e a sua base de apoio.
Critério de medição de projeto: Número de unidades previstas, incluindo no seu conjunto todos os elementos que as formam, segundo documentação gráfica de Projeto.
Critério de quantitativos de obra: Medir-se-á o número de unidades realmente executadas segundo especificações de Projeto. Consideram-se incluídos todos os elementos integrantes da estrutura assinalados nos desenhos e detalhes do Projeto.

| Código | Un | Descrição | Rendimento | Preço | Importância |
|---|---|---|---|---|---|
| mt07mee400boejb | m³ | Madeira serrada de pinho do Paraná (araucaria angustifolia) para barras de tesoura de 16x6 cm de seção, com classe de resistência C25, para um teor de umidade de 12%, segundo NBR 7190. (material) | 0.292 | 755.52 | 220.612 |
| mt07emr401 | kg | Chapas metálicas de aço A36, segundo ASTM A36. (material) | 20 | 3.49 | 69.800 |
| mt07www050a | Un | Parafuso estrutural de aço A325 de 1/2" de diâmetro e 2 1/4" de comprimento, com porca e arruela, segundo ASTM A325. (material) | 25 | 6.69 | 167.250 |
| mo048 | h | Carpinteiro de estruturas de madeira. (mão de obra) | 8.775 | 33.07 | 290.189 |
| mo095 | h | Ajudante de montador de estruturas de madeira. (mão de obra) | 4.376 | 31.41 | 137.450 |
| % | % | Custos diretos complementares | 2 % | 885.301 | 17.706 |
|  |  | Custos diretos |  |  | 903.007 |

Resíduos:
- colocação: mt07mee400boejb; fator de resíduo 0.00231152
- colocação: mt07emr401 Chapas metálicas de aço A36, segundo ASTM A36; fator de resíduo 0.0075

## Recursos

**mt07mee400boejb** m³ Madeira serrada de pinho do Paraná (araucaria angustifolia) para barras de tesoura de 16x6 cm de seção
Dados técnicos: Custo energético 25952.027 MJ; Emissão de CO2 -765.460 kg; Código LER 17 02 01; Massa do elemento 580 kg; Volume 0.527273 m3
Resíduos:
- embalagem: re170203 Plástico. (componente de resíduo); rendimento 0.029 kg; Código LER 17 02 03; Massa do elemento 1 kg; Volume 0.001667 m3

**mt07emr401** kg Chapas metálicas de aço A36, segundo ASTM A36
Dados técnicos: Custo energético 9.830 MJ; Emissão de CO2 0.510 kg; Código LER 17 04 05; Massa do elemento 1 kg; Volume 0.000476 m3
