# Assoalho de madeira maciça

- Propriedade do ficheiro: CYPE Ingenieros S.A.
- Formato: FIEBDC-3/2016
- Programa: Gerador de preços para construção civil. CYPE Ingenieros, S.A.
- Data: 27/03/2024
- Âmbito geográfico: Brasil
- Moeda: BRL
- Custos indiretos: 3 %
- Despesas gerais: 13 %
- Lucro: 6 %
- IVA: 17 %

## R Revestimentos e forros

### RS Pisos

#### RSM De madeira

**RSM019** m² Assoalho de madeira maciça.
Assoalho formado por réguas com encaixe macho-fêmea de madeira maciça de perobinha, de 70x20 mm, com acabamento em cru, sem envernizar, colocadas em paralelo, através de pregos ocultos nas juntas, sobre ripas retangulares de madeira de eucalipto, de 50x15 mm, separadas 30 cm entre si. Inclusive pregos de aço para fixação das réguas às ripas, e lixamento final.
Inclui: Implantação, nivelação e fixação das ripas. Colocação das tábuas de madeira. Lixamento.
Critério de medição de projeto: Superfície útil, medida segundo documentação gráfica de Projeto. Não foi incrementada a medição por perdas, uma vez que na composição se considerou 5% a mais.
Critério de quantitativos de obra: Medir-se-á a superfície realmente executada segundo especificações de Projeto.

| Código | Un | Descrição | Rendimento | Preço | Importância |
|---|---|---|---|---|---|
| mt18mta050m | m² | Assoalho com encaixe macho-fêmea de madeira maciça de perobinha, de 70x20 mm, com acabamento em cru, sem envernizar. (material) | 1.05 | 131.43 | 138.002 |
| mt18mva016a | m | Sarrafo de madeira serrada de eucalipto, de seção retangular de 50x15 mm com classe de resistência C20, para um teor de umidade de 12%, segundo ABNT NBR 7190. (material) | 3.5 | 0.59 | 2.065 |
| mt08var200d | kg | Pregos comuns 18x27 com cabeça, de 3,4 mm de diâmetro e 62,1 mm de comprimento. (material) | 0.243 | 4.5 | 1.094 |
| mq08war160 | h | Lixadora de aplicação em pisos de madeira, equipada com rolos para lixa e sistema de aspiração. (equipamento) | 0.15 | 17.5 | 2.625 |
| mo025 | h | Colocador de pisos de madeira. (mão de obra) | 0.854 | 32.24 | 27.533 |
| mo063 | h | Ajudante de colocador de pisos de madeira. (mão de obra) | 0.854 | 30.23 | 25.816 |
| % | % | Custos diretos complementares | 2 % | 197.135 | 3.943 |
|  |  | Custos diretos |  |  | 201.078 |

Resíduos:
- colocação: mt18mta050m Assoalho com encaixe macho-fêmea de madeira maciça de perobinha, de 70x20 mm, com acabamento em cru, sem envernizar; fator de resíduo 0.00796845
- colocação: mt18mva016a; fator de resíduo 0.014
- colocação: mt08var200d Pregos comuns 18x27 com cabeça, de 3,4 mm de diâmetro e 62,1 mm de comprimento; fator de resíduo 0.0045

## Recursos

**mt18mta050m** m² Assoalho com encaixe macho-fêmea de madeira maciça de perobinha, de 70x20 mm, com acabamento em cru, sem envernizar
Dados técnicos: Custo energético 2905.451 MJ; Emissão de CO2 -39.536 kg; Código LER 17 02 01; Massa do elemento 21.36 kg; Volume 0.019418 m3
Resíduos:
- embalagem: re170203 Plástico. (componente de resíduo); rendimento 0.04 kg; Código LER 17 02 03; Massa do elemento 1 kg; Volume 0.001667 m3

**mt18mva016a** m Sarrafo de madeira serrada de eucalipto
Dados técnicos: Custo energético 72.053 MJ; Emissão de CO2 -0.974 kg; Código LER 17 02 01; Massa do elemento 0.529 kg; Volume 0.000481 m3
Resíduos:
- embalagem: re170203 Plástico; rendimento 0.002 kg

**mt08var200d** kg Pregos comuns 18x27 com cabeça, de 3,4 mm de diâmetro e 62,1 mm de comprimento
Dados técnicos: Custo energético 9.830 MJ; Emissão de CO2 0.510 kg; Código LER 17 04 05; Massa do elemento 1 kg; Volume 0.000476 m3
