# Assoalho base de painel de madeira

- Propriedade do ficheiro: CYPE Ingenieros S.A.
- Formato: FIEBDC-3/2016
- Programa: Gerador de preços para construção civil. CYPE Ingenieros, S.A.
- Data: 27/03/2024
- Âmbito geográfico: Brasil
- Moeda: BRL
- Custos indiretos: 3 %
- Despesas gerais: 13 %
- Lucro: 6 %
- IVA: 17 %

## R Revestimentos e forros

### RS Pisos

#### RSM De madeira

**RSM045** m² Assoalho base de painel de madeira.
Assoalho base de painel de madeira compensada, naval de 12 mm de espessura, fixado com cravos de aço galvanizado. Incluindo cortes e reforço de cantos com parafusos.
Inclui: Marcação da disposição das peças. Cravagem das peças ao suporte base.
Critério de medição de projeto: Superfície medida segundo documentação gráfica de Projeto.
Critério de quantitativos de obra: Medir-se-á a superfície realmente executada segundo especificações de Projeto.

| Código | Un | Descrição | Rendimento | Preço | Importância |
|---|---|---|---|---|---|
| mt08ebr010l | m² | Painel de madeira compensada, naval de 12 mm de espessura, com ambas as faces lixadas e bordas retas, segundo NBR ISO 1096. (material) | 1.05 | 30.52 | 32.046 |
| mt08var200c | kg | Pregos comuns 17x21 com cabeça, de 3 mm de diâmetro e 48 mm de comprimento. (material) | 0.15 | 4.32 | 0.648 |
| mo048 | h | Carpinteiro de estruturas de madeira. (mão de obra) | 0.167 | 31.99 | 5.342 |
| mo095 | h | Ajudante de montador de estruturas de madeira. (mão de obra) | 0.084 | 30.15 | 2.533 |
| % | % | Custos diretos complementares | 2 % | 40.569 | 0.811 |
|  |  | Custos diretos |  |  | 41.380 |

Resíduos:
- colocação: mt08ebr010l; fator de resíduo 1
- colocação: mt08var200c Pregos comuns 17x21 com cabeça, de 3 mm de diâmetro e 48 mm de comprimento; fator de resíduo 0.0045

## Recursos

**mt08ebr010l** m² Painel de madeira compensada
Dados técnicos: Custo energético 209.232 MJ; Emissão de CO2 0.360 kg; Código LER 17 02 01; Massa do elemento 7.2 kg; Volume 0.006545 m3

**mt08var200c** kg Pregos comuns 17x21 com cabeça, de 3 mm de diâmetro e 48 mm de comprimento
Dados técnicos: Custo energético 9.830 MJ; Emissão de CO2 0.510 kg; Código LER 17 04 05; Massa do elemento 1 kg; Volume 0.000476 m3
