# Perfil de aço galvanizado, de 40 mm de altura, com pés de ancoragem colocado como junta de construção em piso contínuo de concreto

- Propriedade do ficheiro: CYPE INGENIEROS, S.A.
- Formato: FIEBDC-3/2002
- Âmbito geográfico: Brasil
- Moeda: BRL
- Custos indiretos: 3.00 %
- Despesas gerais: 13.00 %
- Lucro: 6.00 %
- IVA: 17.00 %

**RSN120** m Perfil de aço galvanizado, de 40 mm de altura, com pés de ancoragem colocado como junta de construção em piso contínuo de concreto.
Formação de junta de construção em piso contínuo de concreto, com perfil de aço galvanizado, de 40 mm de altura, com pés de ancoragem, para a formação de juntas em pisos contínuos de concreto, de até 60 mm de espessura. Incluindo parte proporcional de marcação, cortes, uniões e elementos de fixação à superfície suporte. Totalmente terminada e preparada para concretar.
Inclui: Implantação da junta. Colocação do perfil no elemento a concretar. Execução das uniões entre perfis. Tratamento de encontros. Fixação e ajuste dos perfis.
Critério de medição de projeto: Comprimento medido segundo documentação gráfica de Projeto.
Critério de quantitativos de obra: Medir-se-á o comprimento realmente executado segundo especificações de Projeto.

| Código | Un | Descrição | Rendimento | Preço | Importância |
|---|---|---|---|---|---|
| mt18wwe010b | m | Perfil de aço galvanizado, de 40 mm de altura, com pés de ancoragem, para a formação de juntas em pisos contínuos de concreto, de até 60 mm de espessura. Inclusive parte proporcional de elementos de fixação. (material) | 1.050 | 17.36 | 18.23 |
| mo020 | h | Pedreiro. (mão de obra) | 0.060 | 21.83 | 1.31 |
| mo113 | h | Auxiliar de serviços gerais. (mão de obra) | 0.060 | 17.29 | 1.04 |
| % | % | Custos diretos complementares | 2 % | 20.58 | 0.41 |
|  |  | Custos diretos |  |  | 20.99 |
