# Forro contínuo de tábuas de madeira maciça

- Propriedade do ficheiro: CYPE Ingenieros S.A.
- Formato: FIEBDC-3/2016
- Programa: Gerador de preços para construção civil. CYPE Ingenieros, S.A.
- Data: 27/03/2024
- Âmbito geográfico: Brasil
- Moeda: BRL
- Custos indiretos: 3 %
- Despesas gerais: 13 %
- Lucro: 6 %
- IVA: 17 %

## R Revestimentos e forros

### RT Forros em interiores

#### RTM Contínuos, de madeira

**RTM040** m² Forro contínuo de tábuas de madeira maciça.
Forro contínuo suspenso, fixado a uma estrutura auxiliar de sarrafos de madeira, situado a uma altura menor de 4 m, constituído por: ESTRUTURA: estrutura auxiliar de sarrafos retangulares de madeira de pinus, de 50x15 mm, separados 70 cm entre si; TÁBUAS: tábuas de madeira maciça de cedrinho, de 7x1 cm, com acabamento em cru, sem envernizar. Inclusive pregos de aço para fixação das tábuas e dos sarrafos à estrutura.
Inclui: Marcação nas paredes do nível do forro. Implantação, nivelação e fixação dos sarrafos. Corte dos painéis de madeira. Colocação das tábuas de madeira. Resolução de encontros e pontos singulares.
Critério de medição de projeto: Superfície medida entre paramentos, segundo documentação gráfica de Projeto, sem descontar aberturas para instalações.
Critério de quantitativos de obra: Medir-se-á a superfície realmente executada segundo especificações de Projeto, sem descontar aberturas para instalações.

| Código | Un | Descrição | Rendimento | Preço | Importância |
|---|---|---|---|---|---|
| mt12ftb010e | m² | Forro com encaixe macho-fêmea de madeira maciça de cedrinho, de 7x1 cm, com acabamento em cru, sem envernizar. (material) | 1.05 | 52.8 | 55.440 |
| mt18mva016g | m | Sarrafo de madeira serrada de pinus, de seção retangular de 50x15 mm com classe de resistência C60, para um teor de umidade de 12%, segundo ABNT NBR 7190. (material) | 2.229 | 0.68 | 1.516 |
| mt08var200c | kg | Pregos comuns 17x21 com cabeça, de 3 mm de diâmetro e 48 mm de comprimento. (material) | 0.1 | 4.32 | 0.432 |
| mt08var200a | kg | Pregos comuns 12x12 com cabeça, de 1,8 mm de diâmetro e 27,6 mm de comprimento. (material) | 0.171 | 5.37 | 0.918 |
| mo015 | h | Montador de forros. (mão de obra) | 1.508 | 33.54 | 50.578 |
| mo082 | h | Ajudante de montador de forros. (mão de obra) | 1.508 | 27.93 | 42.118 |
| % | % | Custos diretos complementares | 2 % | 151.002 | 3.020 |
|  |  | Custos diretos |  |  | 154.022 |

Resíduos:
- colocação: mt12ftb010e Forro com encaixe macho-fêmea de madeira maciça de cedrinho, de 7x1 cm, com acabamento em cru, sem envernizar; fator de resíduo 0.0122313
- colocação: mt18mva016g; fator de resíduo 0.014
- colocação: mt08var200c Pregos comuns 17x21 com cabeça, de 3 mm de diâmetro e 48 mm de comprimento; fator de resíduo 0.0045
- colocação: mt08var200a Pregos comuns 12x12 com cabeça, de 1,8 mm de diâmetro e 27,6 mm de comprimento; fator de resíduo 0.0045

## Recursos

**mt12ftb010e** m² Forro com encaixe macho-fêmea de madeira maciça de cedrinho, de 7x1 cm, com acabamento em cru, sem envernizar
Dados técnicos: Custo energético 438.923 MJ; Emissão de CO2 -10.211 kg; Código LER 17 02 01; Massa do elemento 6.1 kg; Volume 0.005545 m3
Resíduos:
- embalagem: re170203 Plástico. (componente de resíduo); rendimento 0.033 kg; Código LER 17 02 03; Massa do elemento 1 kg; Volume 0.001667 m3

**mt18mva016g** m Sarrafo de madeira serrada de pinus
Dados técnicos: Custo energético 56.296 MJ; Emissão de CO2 -0.759 kg; Código LER 17 02 01; Massa do elemento 0.413 kg; Volume 0.000375 m3
Resíduos:
- embalagem: re170203 Plástico; rendimento 0.002 kg

**mt08var200c** kg Pregos comuns 17x21 com cabeça, de 3 mm de diâmetro e 48 mm de comprimento
Dados técnicos: Custo energético 9.830 MJ; Emissão de CO2 0.510 kg; Código LER 17 04 05; Massa do elemento 1 kg; Volume 0.000476 m3

**mt08var200a** kg Pregos comuns 12x12 com cabeça, de 1,8 mm de diâmetro e 27,6 mm de comprimento
Dados técnicos: Custo energético 9.830 MJ; Emissão de CO2 0.510 kg; Código LER 17 04 05; Massa do elemento 1 kg; Volume 0.000476 m3
