# Reforço de fundação através da ampliação da zona inferior da fundação existente

- Propriedade do ficheiro: CYPE INGENIEROS, S.A.
- Formato: FIEBDC-3/2002
- Âmbito geográfico: Brasil
- Moeda: BRL
- Custos indiretos: 3.00 %
- Despesas gerais: 13.00 %
- Lucro: 6.00 %
- IVA: 17.00 %

## C Fundações

### CZ Reforços

#### CZC Ampliação da zona inferior da fundação existente

**CZC020** m³ Reforço de fundação através da ampliação da zona inferior da fundação existente.
Reforço de fundação através da ampliação da zona inferior da fundação isolada existente, com uma nova fundação de concreto armado, realizada por tramos, em fases sucessivas, com concreto C25 classe de agressividade ambiental II e tipo de ambiente urbano, brita 1, consistência S100 dosado em central, e concretagem com bomba, e aço CA-50, com uma quantidade aproximada de 30 kg/m³, estando a sua base de apoio localizada a menos de 2 metros de profundidade; montagem, desmontagem e remoção do sistema de escoramento e fôrmas e de todo o material auxiliar, uma vez que a fundação está em condições de suportar os esforços. Inclusive arame de atar e separadores.
Critérios considerados na determinação do preço da unidade de obra: O preço inclui o corte, dobra e montagem da armadura em central de armaduras de obra e a posterior colocação em obra, mas não inclui a escavação, o enchimento, a compactação do terreno nem o enchimento entre a nova fundação e a existente.
Inclui: Implantação e traçado da fundação. Montagem do sistema de escoramento e fôrmas. Colocação de separadores e fixação das armaduras. Concretagem e compactação do concreto. Coroamento e nivelamento da fundação. Cura do concreto. Desmontagem e remoção do sistema de escoramento e fôrmas.
Critério de medição de projeto: Volume medido sobre as seções teóricas da escavação, segundo documentação gráfica de Projeto.
Critério de quantitativos de obra: Medir-se-á o volume teórico executado segundo especificações de Projeto, sem incluir os incrementos por excessos de escavação não autorizados.

| Código | Un | Descrição | Rendimento | Preço | Importância |
|---|---|---|---|---|---|
| mt08ema100 | m² | Sistema de escoramento e fôrmas recuperáveis de painéis de madeira, para trabalhos de reforço de fundação, de até 2 m de profundidade da base de apoio. (material) | 1.000 | 45.93 | 45.93 |
| mt07aco020a | Un | Separador certificado para fundações. (material) | 8.000 | 0.39 | 3.12 |
| mt07aco070f | kg | Aço em barras nervuradas, CA-50, de vários diâmetros, segundo ABNT NBR 7480. (material) | 31.500 | 11.78 | 371.07 |
| mt08var050 | kg | Arame galvanizado para atar, de 1,30 mm de diâmetro. (material) | 0.240 | 3.83 | 0.92 |
| mt10haf080iec | m³ | Concreto C25 classe de agressividade ambiental II e tipo de ambiente urbano, brita 1, consistência S100, dosado em central, segundo ABNT NBR 8953. (material) | 1.100 | 347.46 | 382.21 |
| mq06bhe010 | h | Caminhão bomba estacionado na obra, para bombeamento de concreto. (equipamento) | 0.064 | 744.87 | 47.67 |
| op00ciz020 |  | Guilhotina para aço em barras nervuradas. | 1.000 | 0.00 | 0.00 |
| op00ata010 |  | Máquina de amarrar ferro. | 1.000 | 0.00 | 0.00 |
| op00sie020 |  | Serra de disco fixo, para mesa de trabalho. | 1.000 | 0.00 | 0.00 |
| au00auh040 |  | Vibrador de concreto, elétrico. | 1.000 | 0.00 | 0.00 |
| mo043 | h | Armador. (mão de obra) | 0.274 | 33.07 | 9.06 |
| mo090 | h | Ajudante de armador. (mão de obra) | 0.352 | 31.41 | 11.06 |
| mo045 | h | Oficial de trabalhos de concretagem. (mão de obra) | 0.065 | 33.07 | 2.15 |
| mo092 | h | Ajudante de trabalhos concretagem. (mão de obra) | 0.391 | 31.41 | 12.28 |
| % | % | Custos diretos complementares | 2 % | 885.47 | 17.71 |
|  |  | Custos diretos |  |  | 903.18 |
