# Repercussão por m² de superfície construída de obra das horas de operário não qualificado dedicadas à limpeza periódica da obra

- Propriedade do ficheiro: CYPE INGENIEROS, S.A.
- Formato: FIEBDC-3/2002
- Âmbito geográfico: Brasil
- Moeda: BRL
- Custos indiretos: 3.00 %
- Despesas gerais: 13.00 %
- Lucro: 6.00 %
- IVA: 17.00 %

## H Arremates e trabalhos auxiliares

### HY Trabalhos auxiliares de pedreiro

#### HYL Limpeza de obra

**HYL010** m² Repercussão por m² de superfície construída de obra das horas de operário não qualificado dedicadas à limpeza periódica da obra, em habitação geminada, após a finalização das diferentes atividades que intervêm durante a execução da obra, e não tenham incluída a limpeza no seu preço.
Repercussão por m² de superfície construída de obra das horas de operário não qualificado dedicadas à limpeza periódica da obra, em habitação geminada, após a finalização das diferentes atividades que intervêm durante a execução da obra, e não tenham incluída a limpeza no seu preço.
Inclui: Trabalhos de limpeza. Remoção e acumulação dos restos gerados. Carga manual do entulho gerado em caminhão ou caçamba.
Critério de medição de projeto: Superfície construída, medida segundo documentação gráfica de Projeto.
Critério de quantitativos de obra: Medir-se-á a superfície realmente executada segundo especificações de Projeto.
Critérios considerados na determinação do preço da unidade de obra: O preço inclui a carga manual do entulho gerado em caminhão ou caçamba.

| Código | Un | Descrição | Rendimento | Preço | Importância |
|---|---|---|---|---|---|
| mo113 | h | Auxiliar de serviços gerais. (mão de obra) | 0.122 | 20.96 | 2.56 |
| % | % | Custos diretos complementares | 2 % | 2.56 | 0.05 |
|  |  | Custos diretos |  |  | 2.61 |
