# Rodapé interior de granilite "in loco"

- Propriedade do ficheiro: CYPE INGENIEROS, S.A.
- Formato: FIEBDC-3/2002
- Âmbito geográfico: Brasil
- Moeda: BRL
- Custos indiretos: 3.00 %
- Despesas gerais: 13.00 %
- Lucro: 6.00 %
- IVA: 17.00 %

## R Revestimentos e forros

### RS Pisos

#### RSC De granilite

**RSC025** m Rodapé interior de granilite "in loco".
Rodapé interior de granilite "in loco" formado por camada fina de 8 mm de espessura, aplicada manualmente, composta de cimento cinza e agregados de alta resistência de granulometria nº 0, de cor branca, compreendida entre 0,5 e 1,5 mm.
Inclui: Implantação e marcação de níveis. Aplicação da camada de acabamento. Alisamento final da superfície.
Critério de medição de projeto: Comprimento medido segundo documentação gráfica de Projeto, sem incluir vãos de portas.
Critério de quantitativos de obra: Medir-se-á o comprimento realmente executado segundo especificações de Projeto.

| Código | Un | Descrição | Rendimento | Preço | Importância |
|---|---|---|---|---|---|
| mt01arp180a | kg | Agregados de alta resistência para piso de granilite "in loco", de granulometria nº 0, compreendida entre 0,5 e 1,5 mm, cor branca. (material) | 1.120 | 0.55 | 0.62 |
| mt08cem002 | kg | Cimento cinza em sacos. (material) | 0.640 | 0.63 | 0.40 |
| mo020 | h | Pedreiro. (mão de obra) | 0.124 | 33.34 | 4.13 |
| mo077 | h | Ajudante de pedreiro. (mão de obra) | 0.124 | 31.49 | 3.90 |
| % | % | Custos diretos complementares | 2 % | 9.05 | 0.18 |
|  |  | Custos diretos |  |  | 9.23 |
