# Tubulão a céu aberto de concreto armado

- Propriedade do ficheiro: CYPE INGENIEROS, S.A.
- Formato: FIEBDC-3/2002
- Âmbito geográfico: Brasil
- Moeda: BRL
- Custos indiretos: 3.00 %
- Despesas gerais: 13.00 %
- Lucro: 6.00 %
- IVA: 17.00 %

## C Fundações

### CP Profundas

#### CPT Tubulões

**CPT010** m³ Tubulão a céu aberto de concreto armado.
Tubulão a céu aberto de concreto armado, realizado com concreto C25 classe de agressividade ambiental II e tipo de ambiente urbano, brita 2, consistência S100 dosado em central, e concretagem desde caminhão através de tubo Tremonha, e aço CA-50, com uma quantidade aproximada de 50 kg/m. Inclusive arame de atar e separadores.
Critérios considerados na determinação do preço da unidade de obra: O preço inclui o corte, dobra e montagem da armadura em central de armaduras de obra e a posterior colocação em obra.
Inclui: Marcação da disposição e traçado dos eixos dos grupos de tubulões. Colocação de separadores e fixação das armaduras. Colocação em obra do concreto. Limpeza e remoção de sobrantes.
Critério de medição de projeto: Volume medido sobre as seções teóricas da escavação, segundo documentação gráfica de Projeto.
Critério de quantitativos de obra: Medir-se-á o volume teórico executado segundo especificações de Projeto, sem incluir os incrementos por excessos de escavação não autorizados.

| Código | Un | Descrição | Rendimento | Preço | Importância |
|---|---|---|---|---|---|
| mt07aco020l | Un | Separador certificado para tubulões. (material) | 5.000 | 0.26 | 1.30 |
| mt07aco070f | kg | Aço em barras nervuradas, CA-50, de vários diâmetros, segundo ABNT NBR 7480. (material) | 52.500 | 11.78 | 618.45 |
| mt08var050 | kg | Arame galvanizado para atar, de 1,30 mm de diâmetro. (material) | 0.400 | 3.83 | 1.53 |
| mt10haf080ifc | m³ | Concreto C25 classe de agressividade ambiental II e tipo de ambiente urbano, brita 2, consistência S100, dosado em central, segundo ABNT NBR 8953. (material) | 1.100 | 343.98 | 378.38 |
| au00auh020 |  | Canaleta para descarga do concreto. | 1.000 | 0.00 | 0.00 |
| au00auh050 |  | Tubo Tremonha. | 1.000 | 0.00 | 0.00 |
| mo043 | h | Armador. (mão de obra) | 0.366 | 33.07 | 12.10 |
| mo090 | h | Ajudante de armador. (mão de obra) | 0.470 | 31.41 | 14.76 |
| mo045 | h | Oficial de trabalhos de concretagem. (mão de obra) | 0.052 | 33.07 | 1.72 |
| mo092 | h | Ajudante de trabalhos concretagem. (mão de obra) | 0.287 | 31.41 | 9.01 |
| % | % | Custos diretos complementares | 2 % | 1037.25 | 20.75 |
|  |  | Custos diretos |  |  | 1058.00 |
