# Transporte, colocação em obra e remoção de equipamento completo para a perfuração de tubulões a céu aberto, a uma distância de entre 50 e 100 km

- Propriedade do ficheiro: CYPE INGENIEROS, S.A.
- Formato: FIEBDC-3/2002
- Âmbito geográfico: Brasil
- Moeda: BRL
- Custos indiretos: 3.00 %
- Despesas gerais: 13.00 %
- Lucro: 6.00 %
- IVA: 17.00 %

**ADE022** Un Transporte, colocação em obra e remoção de equipamento completo para a perfuração de tubulões a céu aberto, a uma distância de entre 50 e 100 km.
Transporte, colocação em obra e remoção de equipamento completo para a perfuração de tubulões a céu aberto, a uma distância de entre 50 e 100 km.
Inclui: Transporte à obra. Montagem do equipamento. Desmontagem do equipamento. Remoção do equipamento>.
Critério de medição de projeto: Número de unidades previstas, segundo documentação gráfica de Projeto.
Critério de quantitativos de obra: Medir-se-á o número de unidades realmente executadas segundo especificações de Projeto.

| Código | Un | Descrição | Rendimento | Preço | Importância |
|---|---|---|---|---|---|
| mq03poz010b | Un | Transporte, colocação em obra e remoção de equipamento completo para perfuração de tubulão, a uma distância de entre 50 e 100 km. (equipamento) | 1.000 | 2423.23 | 2423.23 |
| % | % | Custos diretos complementares | 2 % | 2423.23 | 48.46 |
|  |  | Custos diretos |  |  | 2471.69 |
