# Montagem de sistema de fôrmas recuperável de madeira em bloco de coroamento de grupo de estacas

- Propriedade do ficheiro: CYPE INGENIEROS, S.A.
- Formato: FIEBDC-3/2002
- Âmbito geográfico: Brasil
- Custos indiretos: 3.00 %
- Despesas gerais: 13.00 %
- Lucro: 6.00 %
- IVA: 17.00 %

## C Fundações

### CE Blocos de coroamento

#### CEP De estacas

**CEP020** m² Montagem de sistema de fôrmas recuperável de madeira em bloco de coroamento de grupo de estacas.
Montagem de sistema de fôrmas recuperável de madeira, em bloco de coroamento de grupo de estacas, formado por pranchões de madeira, e posterior desmontagem do sistema de fôrmas. Inclusive parte proporcional de elementos de sustentação, fixação e escoramentos necessários para a sua estabilidade e aplicação de líquido desmoldante.
Inclui: Marcação. Montagem do sistema de fôrmas. Desmontagem do sistema de fôrmas.
Critério de medição de projeto: Superfície medida segundo documentação gráfica de Projeto.
Critério de quantitativos de obra: Medir-se-á a superfície de concreto em contato com as fôrmas realmente executadas segundo especificações de Projeto.

| Código | Un | Descrição | Rendimento | Preço | Importância |
|---|---|---|---|---|---|
| mt08ema050 | m³ | Madeira para cofrar, de 26 mm de espessura, em fundações. (material) | 0.020 | 217.80 | 4.36 |
| mt08var050 | kg | Arame galvanizado para atar, de 1,30 mm de diâmetro. (material) | 0.120 | 1.13 | 0.14 |
| mt08var060 | kg | Pregos de aço de 20x100 mm. (material) | 0.050 | 7.18 | 0.36 |
| op00sie020 |  | Serra de disco fixo, para mesa de trabalho. | 1.000 | 0.00 | 0.00 |
| mo043 | h | Oficial de 1ª montador de fôrmas. (mão de obra) | 0.816 | 6.50 | 5.30 |
| mo089 | h | Ajudante de montador de fôrmas. (mão de obra) | 0.816 | 4.03 | 3.29 |
| % | % | Custos diretos complementares | 2 % | 13.45 | 0.27 |
|  |  | Custos diretos |  |  | 13.72 |
