# Perfuração para a passagem de instalações

- Propriedade do ficheiro: CYPE INGENIEROS, S.A.
- Formato: FIEBDC-3/2002
- Âmbito geográfico: Brasil
- Custos indiretos: 3.00 %
- Despesas gerais: 13.00 %
- Lucro: 6.00 %
- IVA: 17.00 %

## H Arremates e trabalhos auxiliares

### HY Trabalhos auxiliares

#### HYF Perfurações em concreto

**HYF010** Un Perfuração para a passagem de instalações, realizada em laje de concreto com camada de compressão e bloco vazado, de 20 mm de diâmetro, até uma profundidade máxima de 35 cm, através de perfuradora com coroa diamantada e carga de entulho manual.
Perfuração com corte úmido para a passagem de instalações, realizada em laje de concreto com camada de compressão e bloco vazado, de 20 mm de diâmetro, até uma profundidade máxima de 35 cm, através de perfuradora com coroa diamantada. Incluindo parte proporcional de limpeza, armazenamento, remoção e carga manual de entulho em caminhão ou caçamba.
Inclui: Marcação das zonas a perfurar. Perfuração com coroa diamantada. Fragmentação do entulho em peças manejáveis. Remoção e acumulação de entulho. Limpeza dos restos da obra. Carga manual de entulho em caminhão ou caçamba.
Critério de medição de projeto: Número de unidades previstas, segundo documentação gráfica de Projeto.
Critério de quantitativos de obra: Medir-se-á o número de unidades realmente executadas segundo especificações de Projeto.

| Código | Un | Descrição | Rendimento | Preço | Importância |
|---|---|---|---|---|---|
| mq05per010 | h | Perfuradora com coroa diamantada e suporte. (equipamento) | 0.151 | 18.95 | 2.86 |
| mo113 | h | Auxiliar de serviços gerais. (mão de obra) | 0.170 | 2.99 | 0.51 |
| % | % | Custos diretos complementares | 2 % | 3.37 | 0.07 |
|  |  | Custos diretos |  |  | 3.44 |
