# Controlador de vazão de linha frigorífica

- Propriedade do ficheiro: CYPE INGENIEROS, S.A.
- Formato: FIEBDC-3/2002
- Âmbito geográfico: Brasil
- Custos indiretos: 3.00 %
- Despesas gerais: 13.00 %
- Lucro: 6.00 %
- IVA: 17.00 %

## I Instalações

### IC Aquecimento, climatização e água quente

#### ICW Sistema VRF (Mitsubishi Heavy Industries)

**ICW370** Un Controlador de vazão de linha frigorífica, de 1 saída para gás R-410A, sistema ar-ar multi-split com vazão variável de refrigerante e recuperação de calor, para um máximo de 5 unidades interiores funcionando no mesmo modo, modelo PFD1123-E "MITSUBISHI HEAVY INDUSTRIES".
Fornecimento e instalação de controlador de vazão de linha frigorífica, de 1 saída para gás R-410A, sistema ar-ar multi-split com vazão variável de refrigerante e recuperação de calor, para um máximo de 5 unidades interiores funcionando no mesmo modo, modelo PFD1123-E "MITSUBISHI HEAVY INDUSTRIES", com uma capacidade máxima de unidades interiores ligadas a jusante inferior a 11,2 kW, alimentação monofásica (230V/50Hz) desde a unidade interior ou desde um circuito de alimentação independente, com cabo de 3 fios e caixa de relés para comunicação com a unidade interior. Totalmente montado e ligado.
Inclui: Ligações.
Critério de medição de projeto: Número de unidades previstas, segundo documentação gráfica de Projeto.
Critério de quantitativos de obra: Medir-se-á o número de unidades realmente executadas segundo especificações de Projeto.

| Código | Un | Descrição | Rendimento | Preço | Importância |
|---|---|---|---|---|---|
| mt42mhi550a | Un | Controlador de vazão de linha frigorífica, de 1 saída para gás R-410A, sistema ar-ar multi-split com vazão variável de refrigerante e recuperação de calor, para um máximo de 5 unidades interiores funcionando no mesmo modo, modelo PFD1123-E "MITSUBISHI HEAVY INDUSTRIES", com uma capacidade máxima de unidades interiores ligadas a jusante inferior a 11,2 kW, alimentação monofásica (230V/50Hz) desde a unidade interior ou desde um circuito de alimentação independente, com cabo de 3 fios e caixa de relés para comunicação com a unidade interior. (material) | 1.000 | 1229.09 | 1229.09 |
| mo004 | h | Oficial de 1ª instalador de ar condicionado. (mão de obra) | 0.579 | 6.40 | 3.71 |
| mo102 | h | Ajudante de instalador de ar condicionado. (mão de obra) | 0.579 | 3.83 | 2.22 |
| % | % | Custos diretos complementares | 2 % | 1235.02 | 24.70 |
|  |  | Custos diretos |  |  | 1259.72 |
