# Impermeabilização sob laje térrea

- Propriedade do ficheiro: CYPE INGENIEROS, S.A.
- Formato: FIEBDC-3/2002
- Âmbito geográfico: Brasil
- Custos indiretos: 3.00 %
- Despesas gerais: 13.00 %
- Lucro: 6.00 %
- IVA: 16.00 %

## N Isolamentos e impermeabilizações

### NI Impermeabilizações

#### NIS Lajes térreas

**NIS012** m² Impermeabilização sob laje térrea, com manta de betonita de sódio, Bentofix BFG 5000 "BASF Construction Chemical", de 7 mm de espessura, formada por um geotêxtil não tecido de polipropileno, de 300 g/m², um geotêxtil tecido de polipropileno, de 200 g/m², e 5 kg/m² de grânulos de betonita de sódio natural, dispostos entre os dois geotêxteis, fixada ao suporte através de pregos de aço.
Formação de impermeabilização sob laje térrea, através de manta de betonita de sódio, Bentofix BFG 5000 "BASF Construction Chemical", de 7 mm de espessura, formada por um geotêxtil não tecido de polipropileno, de 300 g/m², um geotêxtil tecido de polipropileno, de 200 g/m², e 5 kg/m² de grânulos de betonita de sódio natural, dispostos entre os dois geotêxteis, fixada ao suporte através de pregos de aço, para evitar o seu deslocamento. Incluindo parte proporcional de cortes, sobreposições entre mantas e betonita granular, para enchimento perimetral e em encontros de elementos de passagem.
Inclui: Enchimento, com betonita granular, do perímetro e dos encontros com elementos de passagem. Colocação e fixação da manta.
Critério de medição de projeto: Superfície medida segundo documentação gráfica de Projeto.
Critério de quantitativos de obra: Medir-se-á a superfície realmente executada segundo especificações de Projeto, incluindo as entregas e as sobreposições.

| Código | Un | Descrição | Rendimento | Preço | Importância |
|---|---|---|---|---|---|
| mt08var015 | kg | Betonita de sódio granular. (material) | 0.130 | 0.98 | 0.13 |
| mt15bas050a | m² | Manta de betonita de sódio, Bentofix BFG 5000 "BASF Construction Chemical", de 7 mm de espessura, formada por um geotêxtil não tecido de polipropileno, de 300 g/m², um geotêxtil tecido de polipropileno, de 200 g/m², e 5 kg/m² de grânulos de betonita de sódio natural, dispostos entre os dois geotêxteis. (material) | 1.150 | 17.63 | 20.27 |
| mt08var060 | kg | Pregos de aço de 20x100 mm. (material) | 0.100 | 5.98 | 0.60 |
| mo030 | h | Oficial de 1ª aplicador de produtos impermeabilizantes. (mão de obra) | 0.163 | 5.63 | 0.92 |
| mo065 | h | Ajudante de aplicador de produtos impermeabilizantes. (mão de obra) | 0.163 | 3.49 | 0.57 |
| % | % | Custos diretos complementares | 2 % | 22.49 | 0.45 |
|  |  | Custos diretos |  |  | 22.94 |
