# Porta de painel de aglomerado acabamento em melamina

- Propriedade do ficheiro: CYPE INGENIEROS, S.A.
- Formato: FIEBDC-3/2002
- Âmbito geográfico: Brasil
- Custos indiretos: 3.00 %
- Despesas gerais: 13.00 %
- Lucro: 6.00 %
- IVA: 17.00 %

## P Divisões

### PM Divisórias

#### PMM Modulares

**PMM020** Un Porta de painel de aglomerado acabamento em melamina, com estrutura interna de alumínio, bandeira superior com painéis de painel de aglomerado acabamento em melamina com réguas horizontais de PVC e caixa de ar entre painéis preenchida com lã de rocha; para divisória modular.
Fornecimento e colocação de porta de painel de aglomerado acabamento em melamina, com estrutura interna de alumínio, bandeira superior com painéis de painel de aglomerado acabamento em melamina com réguas horizontais de PVC e caixa de ar entre painéis preenchida com lã de rocha, perfis superiores à vista e marco de porta de alumínio anodizado ou lacado standard; para divisória modular. Incluindo parte proporcional de ferragens, arremates e vedação de juntas.
Inclui: Marcação dos pontos de fixação. Aprumo, nivelamento e fixação dos perfis que formam a estrutura. Colocação e fixação da porta. Tratamento das juntas dos módulos. Arremate do perímetro do elemento, pelas duas faces.
Critério de medição de projeto: Número de unidades previstas, segundo documentação gráfica de Projeto.
Critério de quantitativos de obra: Medir-se-á o número de unidades realmente executadas segundo especificações de Projeto.

| Código | Un | Descrição | Rendimento | Preço | Importância |
|---|---|---|---|---|---|
| mt26mmd016c | Un | Porta de painel de aglomerado acabamento em melamina, com estrutura interna de alumínio, bandeira superior com painéis de painel de aglomerado acabamento em melamina com réguas horizontais de PVC e caixa de ar entre painéis preenchida com lã de rocha, perfis superiores à vista e marco de porta de alumínio anodizado ou lacado standard; inclusive dobradiças e fechadura com maçaneta. (material) | 1.000 | 188.25 | 188.25 |
| op00ato010 |  | Parafusadeira. | 1.000 | 0.00 | 0.00 |
| mo010 | h | Oficial de 1ª montador. (mão de obra) | 0.584 | 6.40 | 3.74 |
| % | % | Custos diretos complementares | 2 % | 191.99 | 3.84 |
|  |  | Custos diretos |  |  | 195.83 |
