# Parede divisória interior (separação dentro da mesma unidade de utilização)

- Propriedade do ficheiro: CYPE INGENIEROS, S.A.
- Formato: FIEBDC-3/2002
- Âmbito geográfico: Brasil
- Custos indiretos: 3.00 %
- Despesas gerais: 13.00 %
- Lucro: 6.00 %
- IVA: 17.00 %

## P Divisões

### PT Paredes divisórias

#### PTY Sistemas de parede de painéis de gesso

**PTY010** m² Parede divisória interior (separação dentro da mesma unidade de utilização), sistema parede TC-7 "PANELSYSTEM", de 70 mm de espessura total, de painel aligeirado de gesso reforçado com fibra de vidro, TC-7 "PANELSYSTEM", de 70 mm de espessura.
Fornecimento e montagem de parede divisória interior (separação dentro da mesma unidade de utilização), sistema parede TC-7 "PANELSYSTEM", de 70 mm de espessura total, de painel aligeirado de gesso reforçado com fibra de vidro, TC-7 "PANELSYSTEM", de 500 mm de largura, 2900 mm de comprimento máximo e 70 mm de espessura, com bordas macho-fêmea para a colagem entre si. Incluindo parte proporcional de marcação das zonas de passagem e aberturas; colocação da banda acústica bicamada, na superfície de contato do painel com o paramento horizontal inferior; tratamento de juntas com pasta de gesso; colocação de banda elástica, na superfície de contato do painel com o paramento vertical, o paramento horizontal superior ou outros elementos construtivos; reforço nos encontros com adesivo de união, fita autocolante de celulose e fita de juntas; tratamento das zonas de passagem e aberturas; execução de ângulos; colocação das caixas para alojamento de mecanismos elétricos e de passagem de instalações, com prévia marcação da sua localização nos painéis e perfuração dos mesmos e limpeza final. Totalmente terminada e pronta para aplicar tinta de fundo, pintar ou revestir.
Inclui: Marcação simultânea das instalações de forma a harmonizar as prestações. Marcação e traçado na laje inferior e na superior das paredes a realizar. Colocação de bandas perimetrais. Colocação dos painéis, aplicando com colher a pasta de gesso sobre o borda macho e encaixando neste o borda fêmea. Tratamento das juntas. Reforço nos encontros. Implantação das caixas de mecanismos elétricos e de passagem de instalações, e perfuração posterior dos painéis. Colocação das caixas de mecanismos elétricos e de passagem de instalações.
Critério de medição de projeto: Superfície medida segundo documentação gráfica de Projeto, sem deduzir aberturas.
Critério de quantitativos de obra: Medir-se-á, a superfície realmente executada segundo especificações de Projeto, sem deduzir aberturas.

| Código | Un | Descrição | Rendimento | Preço | Importância |
|---|---|---|---|---|---|
| mt16pdg010b | m | Banda acústica bicamada, de 5 mm de espessura, formada por uma membrana auto-adesiva de alta densidade termosoldada a uma lâmina de polietileno reticulado, massa nominal 3,35 kg/m². (material) | 0.600 | 0.86 | 0.52 |
| mt12pyp010a | m² | Painel aligeirado de gesso reforçado com fibra de vidro, TC-7 "PANELSYSTEM", de 500 mm de largura, 2900 mm de comprimento máximo e 70 mm de espessura, com bordas macho-fêmea para a colagem entre si. (material) | 1.050 | 11.82 | 12.41 |
| mt09pye020 | kg | Pasta de gesso para juntas. (material) | 0.500 | 2.18 | 1.09 |
| mt16pdg020a | m | Banda elástica de poliestireno expandido elastificado, de 10 mm de espessura, resistência térmica 0,3 m²K/W, condutibilidade térmica 0,033 W/(mK), Euroclasse E de reação ao fogo. (material) | 1.000 | 0.44 | 0.44 |
| mt12pyp110 | m³ | Adesivo de união. (material) | 0.005 | 127.66 | 0.64 |
| mt12pyp100 | m | Fita autocolante de celulose para colocar nos encontros dos painéis com o paramento. (material) | 0.400 | 0.10 | 0.04 |
| mt12psg040a | m | Fita de juntas. (material) | 0.400 | 0.03 | 0.01 |
| op00amo010 |  | Esmerilhadeira. | 1.000 | 0.00 | 0.00 |
| op00tal020 |  | Furadeira com misturador. | 1.000 | 0.00 | 0.00 |
| op00fre010 |  | Fresadora. | 1.000 | 0.00 | 0.00 |
| mo052 | h | Oficial de 1ª montador de pré-fabricados interiores. (mão de obra) | 0.234 | 6.40 | 1.50 |
| mo098 | h | Ajudante de montador de pré-fabricados interiores. (mão de obra) | 0.234 | 3.83 | 0.90 |
| % | % | Custos diretos complementares | 2 % | 17.55 | 0.35 |
|  |  | Custos diretos |  |  | 17.90 |
