# Piso com revestimento de placas cerâmicas esmaltadas

- Propriedade do ficheiro: CYPE INGENIEROS, S.A.
- Formato: FIEBDC-3/2002
- Âmbito geográfico: Brasil
- Custos indiretos: 3.00 %
- Despesas gerais: 13.00 %
- Lucro: 6.00 %
- IVA: 17.00 %

## R Revestimentos

### RS Pavimentos

#### RSG Cerâmicos

**RSG009** m² Piso com revestimento de placas cerâmicas esmaltadas, de 45x45 cm, resistência à abrasão PEI 4, com superfície acetinada, bordas arredondados, gama média, assentes com argamassa colante tipo ACI e enchimento das juntas com argamassa de rejuntamento cimentícia tipo II, cor bege, para juntas entre 2 e 10 mm.
Fornecimento e execução de piso de placas cerâmicas esmaltadas, de 45x45 cm, resistência à abrasão PEI 4, com superfície acetinada, bordas arredondados, gama média; assentes com argamassa colante tipo ACI, composta de cimento cinza, areia de quartzo, aditivos e polímeros, densidade 1500 kg/m³; rejuntamento com argamassa de rejuntamento cimentícia tipo II, cor bege, para juntas entre 2 e 10 mm. Incluindo parte proporcional de limpeza, verificação da superfície de suporte, implantações, cortes, formação de juntas perimetrais contínuas, de largura não menor de 5 mm, nos limites com paredes, pilares isolados e elevações de nível e, se for o caso, juntas de separação e juntas estruturais existentes no suporte, eliminação de material restante do rejuntamento e limpeza final do piso.
Inclui: Limpeza, nivelamento e preparação da superfície suporte. Marcação de níveis. Marcação da disposição das placas cerâmicas e juntas de movimento. Espalhamento da camada de argamassa colante. Penteado da superfície. Colocação das placas cerâmicas. Verificação da planicidade. Enchimento das juntas de dilatação. Enchimento das juntas.
Critério de medição de projeto: Superfície útil, medida segundo documentação gráfica de Projeto. Não foi incrementada a medição por perdas, uma vez que na composição se considerou 5% a mais.
Critério de quantitativos de obra: Medir-se-á a superfície realmente executada segundo especificações de Projeto.

| Código | Un | Descrição | Rendimento | Preço | Importância |
|---|---|---|---|---|---|
| mt18brb010scob | m² | Placa cerâmica esmaltada, de 45x45 cm, resistência à abrasão PEI 4, com superfície acetinada, bordas arredondados, gama média, para revestimento de pavimentos, segundo ABNT NBR 13817. (material) | 1.050 | 12.05 | 12.65 |
| mt09mcr350a | kg | Argamassa colante tipo ACI composta de cimento cinza, areia de quartzo, aditivos e polímeros, densidade 1500 kg/m³, segundo ABNT NBR 14081. (material) | 8.000 | 0.11 | 0.88 |
| mt09mcr360af | kg | Argamassa de rejuntamento cimentícia tipo II, cor bege, para juntas entre 2 e 10 mm e utilização em ambientes interiores e exteriores, composta de cimento cinza, cargas minerais, pigmentos e aditivos, segundo ABNT NBR 14992. (material) | 1.285 | 0.88 | 1.13 |
| mt08aaa010a | m³ | Água. (material) | 0.003 | 0.82 | 0.00 |
| op00sie030 |  | Serra de disco de diamante, para mesa de trabalho, de corte úmido. | 1.000 | 0.00 | 0.00 |
| op00amo010 |  | Esmerilhadeira. | 1.000 | 0.00 | 0.00 |
| mo023 | h | Ladrilhista. (mão de obra) | 0.902 | 18.71 | 16.88 |
| mo061 | h | Ajudante de ladrilhista. (mão de obra) | 0.379 | 14.77 | 5.60 |
| % | % | Custos diretos complementares | 2 % | 37.14 | 0.74 |
|  |  | Custos diretos |  |  | 37.88 |
