# Doseador de sabão líquido com disposição mural, para sabão a granel, de 1,4 l de capacidade, reservatório de SAN acabamento fumé, botão pulsador de ABS cinzento e tampa de aço inoxidável

- Propriedade do ficheiro: CYPE INGENIEROS, S.A.
- Formato: FIEBDC-3/2002
- Âmbito geográfico: Brasil
- Custos indiretos: 3.00 %
- Despesas gerais: 13.00 %
- Lucro: 6.00 %
- IVA: 17.00 %

## S Sinalização e equipamento

### SM Banheiros

#### SMA Acessórios

**SMA015** Un Doseador de sabão líquido com disposição mural, para sabão a granel, de 1,4 l de capacidade, reservatório de SAN acabamento fumé, botão pulsador de ABS cinzento e tampa de aço inoxidável.
Fornecimento e instalação de doseador de sabão líquido com disposição mural, para sabão a granel, de 1,4 l de capacidade, reservatório de SAN acabamento fumé, botão pulsador de ABS cinzento e tampa de aço inoxidável, de 170x110x130 mm. Totalmente montado.
Inclui: Marcação no paramento da localização do acessório. Colocação e fixação dos acessórios de suporte.
Critério de medição de projeto: Número de unidades previstas, segundo documentação gráfica de Projeto.
Critério de quantitativos de obra: Medir-se-á o número de unidades realmente colocadas segundo especificações de Projeto.

| Código | Un | Descrição | Rendimento | Preço | Importância |
|---|---|---|---|---|---|
| mt31abj080a | Un | Doseador de sabão líquido com disposição mural, para sabão a granel, de 1,4 l de capacidade, reservatório de SAN acabamento fumé, botão pulsador de ABS cinzento e tampa de aço inoxidável, de 170x110x130 mm. (material) | 1.000 | 27.43 | 27.43 |
| op00ato010 |  | Parafusadeira. | 1.000 | 0.00 | 0.00 |
| op00tal010 |  | Furadeira. | 1.000 | 0.00 | 0.00 |
| mo105 | h | Ajudante de encanador. (mão de obra) | 0.233 | 3.83 | 0.89 |
| % | % | Custos diretos complementares | 2 % | 28.32 | 0.57 |
|  |  | Custos diretos |  |  | 28.89 |
