# Vedação de terreno com muro de alvenaria de elemento vazado decorativo pré-fabricado de concreto branco, de 25x25x8 cm, com arremate ou corrimão, de 10 cm de largura

- Propriedade do ficheiro: CYPE INGENIEROS, S.A.
- Formato: FIEBDC-3/2002
- Âmbito geográfico: Brasil
- Custos indiretos: 3.00 %
- Despesas gerais: 13.00 %
- Lucro: 6.00 %
- IVA: 17.00 %

## U Urbanização interna do lote

### UV Vedações

#### UVC Elemento vazado

**UVC010** m² Vedação de terreno com muro de alvenaria de elemento vazado decorativo pré-fabricado de concreto branco, de 25x25x8 cm, com arremate ou corrimão, de 10 cm de largura.
Formação de vedação de terreno com muro de elemento vazado decorativo pré-fabricado de concreto branco, de 25x25x8 cm, com peças complementares de arremate ou corrimão, de 10 cm de largura, assente com argamassa bastarda de cal e cimento branco BL-II/A-L 42,5 R, M-5.
Inclui: Marcação da localização das paredes a realizar. Colocação e aprumo de prumos de referência. Colocação de fios entre prumos. Colocação de fios de prumo fixos nas arestas. Colocação das peças. Correção de falhas das juntas e limpeza do paramento.
Critério de medição de projeto: Superfície medida segundo documentação gráfica de Projeto.
Critério de quantitativos de obra: Medir-se-á a superfície realmente executada segundo especificações de Projeto.

| Código | Un | Descrição | Rendimento | Preço | Importância |
|---|---|---|---|---|---|
| mt09mor030b | m³ | Argamassa bastarda de cal e cimento branco BL-II/A-L 42,5 R, tipo M-5, confeccionada em obra com 250 kg/m³ de cimento e uma proporção em volume 1:1:7. (material) | 0.008 | 166.21 | 1.33 |
| mt20ceh010b | Un | Elemento vazado decorativo pré-fabricado de concreto branco, de 25x25x8 cm. (material) | 18.000 | 2.07 | 37.26 |
| mt20ceh011b | m | Arremate ou corrimão, de 10 cm de largura, para parede de elemento vazado decorativo pré-fabricado de concreto branco. (material) | 0.020 | 4.59 | 0.09 |
| op00amo010 |  | Esmerilhadeira. | 1.000 | 0.00 | 0.00 |
| mo019 | h | Oficial de 1ª pedreiro. (mão de obra) | 0.573 | 6.19 | 3.55 |
| mo111 | h | Auxiliar de serviços gerais. (mão de obra) | 0.573 | 3.68 | 2.11 |
| % | % | Custos diretos complementares | 2 % | 44.34 | 0.89 |
|  |  | Custos diretos |  |  | 45.23 |
