# Ancoragem de barra de aço nervurado CA-25 de 16 mm de diâmetro

- Propriedade do ficheiro: CYPE INGENIEROS, S.A.
- Formato: FIEBDC-3/2002
- Âmbito geográfico: Brasil
- Custos indiretos: 3.00 %
- Despesas gerais: 13.00 %
- Lucro: 6.00 %
- IVA: 17.00 %

## C Fundações

### CZ Reforços

#### CZZ Reforço de fundação através de incrementos laterais com concreto

**CZZ110** Un Ancoragem de barra de aço nervurado CA-25 de 16 mm de diâmetro, com resina epóxi, livre de estireno, aplicada com boca de dosagem e mistura automática, colocada em furo de 24 mm de diâmetro e 400 mm de profundidade, em fundação existente de concreto.
Execução de ancoragem em furo de 24 mm de diâmetro e 400 mm de profundidade, através de barra de aço nervurado CA-25 de 16 mm de diâmetro, e resina epóxi, livre de estireno, aplicada com pistola manual ou pneumática, com boca de dosagem e mistura automática; para ligação entre fundação existente de concreto e elemento de reforço de concreto fresco. Incluindo parte proporcional de realização do furo e limpeza do pó através do sopro com ar comprimido seco e rotação da armadura ao introduzi-la no furo com resina, para uma correta aderência.
Inclui: Implantação da ancoragem. Realização do furo. Limpeza da superfície. Aplicação da resina. Colocação da armadura.
Critério de medição de projeto: Número de unidades previstas, segundo documentação gráfica de Projeto.
Critério de quantitativos de obra: Medir-se-á o número de unidades realmente executadas segundo especificações de Projeto.

| Código | Un | Descrição | Rendimento | Preço | Importância |
|---|---|---|---|---|---|
| mt09reh100i | Un | Cartucho de resina epóxi, livre de estireno, de dois componentes, com dosificador e boca de mistura automática, de 400 ml, para ancoragens estruturais verticais e horizontais. (material) | 0.426 | 17.86 | 7.61 |
| mt07aco070a | kg | Aço em barras lisas, CA-25, elaborado em oficina e colocado em obra, diâmetros vários, segundo ABNT NBR 7480. (material) | 1.800 | 1.40 | 2.52 |
| op00ciz020 |  | Guilhotina para aço em barras nervuradas. | 1.000 | 0.00 | 0.00 |
| op00ata010 |  | Máquina de amarrar ferro. | 1.000 | 0.00 | 0.00 |
| mo087 | h | Ajudante de estruturas de concreto armado. (mão de obra) | 0.464 | 4.03 | 1.87 |
| % | % | Custos diretos complementares | 2 % | 12.00 | 0.24 |
|  |  | Custos diretos |  |  | 12.24 |
