# Reforço da viga ou vigota de concreto armado

- Propriedade do ficheiro: CYPE INGENIEROS, S.A.
- Formato: FIEBDC-3/2002
- Âmbito geográfico: Brasil
- Custos indiretos: 3.00 %
- Despesas gerais: 13.00 %
- Lucro: 6.00 %
- IVA: 16.00 %

## E Estruturas

### EH Concreto armado

#### EHP Reforços com perfis metálicos

**EHP030** m² Reforço da viga ou vigota de concreto armado, através chapa de aço EN 10025 S275JR, laminado a quente, de 4 mm de espessura, disposta na face inferior da viga, fixada com adesivo de dois componentes à base de resina epóxi.
Reforço da viga ou vigota de concreto armado, através chapa de aço EN 10025 S275JR, laminado a quente, de 4 mm de espessura, disposta na face inferior da viga, fixada com adesivo de dois componentes à base de resina epóxi, aplicado de forma uniforme com espátula, desempenadeira ou colher, preenchendo todas as aberturas que possam existir na superfície suporte. Incluindo parte proporcional de preparação da mistura e escoramento do conjunto durante 24 horas no mínimo, para assegurar um bom comportamento na ligação, e remoção de todos os elementos auxiliares.
Inclui: Implantação da posição dos reforços. Limpeza da superfície do concreto. Aplicação do adesivo. Colocação da chapa de reforço. Escoramento do conjunto. Remoção de todos os elementos auxiliares.
Critério de medição de projeto: Superfície medida segundo documentação gráfica de Projeto.
Critério de quantitativos de obra: Medir-se-á a superfície realmente executada segundo especificações de Projeto.

| Código | Un | Descrição | Rendimento | Preço | Importância |
|---|---|---|---|---|---|
| mt09reh125a | kg | Adesivo de dois componentes à base de resina epóxi, para ligação entre chapas metálicas com concreto endurecido. (material) | 2.000 | 14.11 | 28.22 |
| mt07ala011b | kg | Placa de aço laminado EN 10025 S275JR, em perfil plano laminado a quente, para aplicações estruturais. (material) | 31.400 | 1.48 | 46.47 |
| mt50spa050k | m³ | Pranchão de madeira de pinho, dimensões 20x7,2 cm. (material) | 0.002 | 259.41 | 0.52 |
| mt50spa081l | Un | Escora metálica telescópica, para 5 m de altura e 50 utilizações. (material) | 1.000 | 0.54 | 0.54 |
| mt50spa101 | kg | Pregos de aço. (material) | 0.050 | 0.98 | 0.05 |
| mq08sol020 | h | Equipamentos e elementos auxiliares para soldagem elétrica. (equipamento) | 0.141 | 2.53 | 0.36 |
| op00ciz020 |  | Guilhotina para aço em barras nervuradas. | 1.000 | 0.00 | 0.00 |
| op00ata010 |  | Máquina de amarrar ferro. | 1.000 | 0.00 | 0.00 |
| mo042 | h | Oficial de 1ª montador de estrutura metálica. (mão de obra) | 1.020 | 5.63 | 5.74 |
| mo085 | h | Ajudante de montador de estrutura metálica. (mão de obra) | 1.020 | 3.49 | 3.56 |
| % | % | Custos diretos complementares | 2 % | 85.46 | 1.71 |
|  |  | Custos diretos |  |  | 87.17 |
