# Argamassa fluida de retração compensada, com partículas metálicas como aditivo, resistente às vibrações, aplicada na formação de uma ancoragem estrutural

- Propriedade do ficheiro: CYPE INGENIEROS, S.A.
- Formato: FIEBDC-3/2002
- Âmbito geográfico: Brasil
- Custos indiretos: 3.00 %
- Despesas gerais: 13.00 %
- Lucro: 6.00 %
- IVA: 16.00 %

## E Estruturas

### EH Concreto armado

#### EHZ Reforços e ancoragens

**EHZ510** m³ Argamassa fluida de retração compensada, com partículas metálicas como aditivo, resistente às vibrações, aplicada na formação de uma ancoragem estrutural.
Inclui: Marcação. Limpeza da zona de aplicação. Preparação da mistura. Descarga da argamassa em camadas sucessivas. Cura da argamassa. Limpeza dos restos gerados.

| Código | Un | Descrição | Rendimento | Preço | Importância |
|---|---|---|---|---|---|
| mt09reh360d | kg | Argamassa fluida de retração compensada, com partículas metálicas como aditivo, resistente às vibrações, para ancoragens e enchimentos de 25 a 80 mm de espessura. (material) | 2520.000 | 1.03 | 2595.60 |
| mo018 | h | Oficial de 1ª pedreiro. (mão de obra) | 8.237 | 5.63 | 46.37 |
| mo104 | h | Auxiliar de serviços gerais. (mão de obra) | 8.237 | 3.31 | 27.26 |
| % | % | Custos diretos complementares | 2 % | 2669.23 | 53.38 |
|  |  | Custos diretos |  |  | 2722.61 |
