# Esquadria de aço galvanizado, em janela fixa de 60x120 cm, perfis com contramarco

- Propriedade do ficheiro: CYPE INGENIEROS, S.A.
- Formato: FIEBDC-3/2002
- Âmbito geográfico: Brasil
- Custos indiretos: 3.00 %
- Despesas gerais: 13.00 %
- Lucro: 6.00 %
- IVA: 17.00 %

## F Fachadas

### FC Esquadria exterior

#### FCA Aço

**FCA035** Un Esquadria de aço galvanizado, em janela fixa de 60x120 cm, perfis com contramarco.
Fornecimento e montagem de esquadria de aço galvanizado, em janela fixa de 60x120 cm, perfis compostos por marco, folhas, ferragens de pendurar e abertura, elementos de estanqueidade e acessórios certificados. Inclusive parte proporcional de contramarco de aço, ganchos de fixação, vedação perimetral de juntas através de um cordão de silicone neutro e ajuste final em obra. Elaborada em oficina. Totalmente montada e testada.
Inclui: Colocação da esquadria. Ajuste final da folha. Vedação de juntas perimetrais.
Critério de medição de projeto: Número de unidades previstas, segundo documentação gráfica de Projeto.
Critério de quantitativos de obra: Medir-se-á o número de unidades realmente executadas segundo especificações de Projeto.

| Código | Un | Descrição | Rendimento | Preço | Importância |
|---|---|---|---|---|---|
| mt26pem010 | m | Contramarco de tubo retangular de aço galvanizado para esquadria exterior. (material) | 3.600 | 3.75 | 13.50 |
| mt26pfg015b | m² | Esquadria de aço galvanizado para janela fixa, perfis com carril para estore, com perfis dobrados a frio de 1 mm de espessura. Inclusive parte proporcional de bite para fixação do vidro e ferragens de pendurar. (material) | 0.756 | 45.91 | 34.71 |
| mt15sja100 | Un | Cartucho de pasta de silicone neutro. (material) | 0.112 | 3.65 | 0.41 |
| op00ato010 |  | Parafusadeira. | 1.000 | 0.00 | 0.00 |
| op00tal010 |  | Furadeira. | 1.000 | 0.00 | 0.00 |
| mo017 | h | Oficial de 1ª serralheiro. (mão de obra) | 0.333 | 6.29 | 2.09 |
| mo057 | h | Ajudante de serralheiro. (mão de obra) | 0.173 | 3.85 | 0.67 |
| % | % | Custos diretos complementares | 2 % | 51.38 | 1.03 |
|  |  | Custos diretos |  |  | 52.41 |
