# Controlador BC, para sistema ar-ar multi-split

- Propriedade do ficheiro: CYPE INGENIEROS, S.A.
- Formato: FIEBDC-3/2002
- Âmbito geográfico: Brasil
- Custos indiretos: 3.00 %
- Despesas gerais: 13.00 %
- Lucro: 6.00 %
- IVA: 17.00 %

## I Instalações

### IC Aquecimento, climatização e água quente

#### ICL Sistema VRF (Mitsubishi Electric)

**ICL685** Un Controlador BC, para sistema ar-ar multi-split, com vazão variável de refrigerante, para gás R-410A, para ligação de unidade exterior com recuperação de calor, sistema de dois tubos, a 4 unidades interiores, gama City Multi, modelo CMB-P104-G "MITSUBISHI ELECTRIC".
Fornecimento e instalação de controlador BC, para sistema ar-ar multi-split, com vazão variável de refrigerante, para gás R-410A, para ligação de unidade exterior com recuperação de calor, sistema de dois tubos, a 4 unidades interiores, gama City Multi, modelo CMB-P104-G "MITSUBISHI ELECTRIC", com separador de fases líquida/gás, redutores de ligação e manguito de drenagem flexível com isolamento, alimentação monofásica a 230 V, peso 24 kg, dimensões 648x284x648 mm. Totalmente montado e ligado.
Inclui: Ligações.
Critério de medição de projeto: Número de unidades previstas, segundo documentação gráfica de Projeto.
Critério de quantitativos de obra: Medir-se-á o número de unidades realmente executadas segundo especificações de Projeto.

| Código | Un | Descrição | Rendimento | Preço | Importância |
|---|---|---|---|---|---|
| mt42mee610a | Un | Controlador BC, para sistema ar-ar multi-split, com vazão variável de refrigerante, para gás R-410A, para ligação de unidade exterior com recuperação de calor, sistema de dois tubos, a 4 unidades interiores, gama City Multi, modelo CMB-P104-G "MITSUBISHI ELECTRIC", com separador de fases líquida/gás, redutores de ligação e manguito de drenagem flexível com isolamento, alimentação monofásica a 230 V, peso 24 kg, dimensões 648x284x648 mm. (material) | 1.000 | 4522.27 | 4522.27 |
| mo004 | h | Oficial de 1ª instalador de ar condicionado. (mão de obra) | 0.609 | 6.40 | 3.90 |
| mo102 | h | Ajudante de instalador de ar condicionado. (mão de obra) | 0.609 | 3.83 | 2.33 |
| % | % | Custos diretos complementares | 2 % | 4528.50 | 90.57 |
|  |  | Custos diretos |  |  | 4619.07 |
