# Brise fixo de alumínio lacado

- Propriedade do ficheiro: CYPE INGENIEROS, S.A.
- Formato: FIEBDC-3/2002
- Âmbito geográfico: Brasil
- Custos indiretos: 3.00 %
- Despesas gerais: 13.00 %
- Lucro: 6.00 %
- IVA: 17.00 %

## L Esquadrias, vidros e proteções solares

### LS Proteções solares

#### LSZ Brises

**LSZ030** m² Brise fixo de alumínio lacado, para montar em posição vertical, formada por lâminas fixas, de seção ovalada, de 100x30 mm, colocadas em posição horizontal, marco de chapa, de 100x10 mm e elementos de fixação de aço inoxidável.
Fornecimento e montagem de brise fixo de alumínio lacado com poliéster de pelo menos 60 microns de espessura, cor a escolher, para montar em posição vertical, formada por lâminas fixas, de seção ovalada, de 100x30 mm, colocadas em posição horizontal, marco de chapa, de 100x10 mm e elementos de fixação de aço inoxidável. Incluindo ajuste final em obra.
Inclui: Marcação. Nivelamento. Resolução das uniões do marco aos paramentos. Montagem de elementos complementares.
Critério de medição de projeto: Superfície medida segundo documentação gráfica de Projeto, descontando as aberturas de superfície maior de 3 m².
Critério de quantitativos de obra: Medir-se-á a superfície realmente executada segundo especificações de Projeto, descontando as aberturas de superfície maior de 3 m².

| Código | Un | Descrição | Rendimento | Preço | Importância |
|---|---|---|---|---|---|
| mt26aaa023 | Un | Repercussão, por m² de elemento vazado, de elementos de fixação sobre concreto: buchas de expansão de aço, parafusos especiais e pasta química. (material) | 1.000 | 2.33 | 2.33 |
| mt25pce030b | m² | Brise fixo de alumínio lacado com poliéster de pelo menos 60 microns de espessura, cor a escolher, para montar em posição vertical, formada por lâminas fixas, de seção ovalada, de 100x30 mm, colocadas em posição horizontal, marco de chapa, de 100x10 mm e elementos de fixação de aço inoxidável. (material) | 1.000 | 82.22 | 82.22 |
| op00ato010 |  | Parafusadeira. | 1.000 | 0.00 | 0.00 |
| mo018 | h | Oficial de 1ª serralheiro. (mão de obra) | 0.179 | 4.29 | 0.77 |
| mo059 | h | Ajudante de serralheiro. (mão de obra) | 0.179 | 3.12 | 0.56 |
| % | % | Custos diretos complementares | 2 % | 85.88 | 1.72 |
|  |  | Custos diretos |  |  | 87.60 |
