# Brise fixa com ligações de aço galvanizado e lâminas fixas de PVC, montado através de aparafusamento em concreto

- Propriedade do ficheiro: CYPE INGENIEROS, S.A.
- Formato: FIEBDC-3/2002
- Âmbito geográfico: Brasil
- Custos indiretos: 3.00 %
- Despesas gerais: 13.00 %
- Lucro: 6.00 %
- IVA: 17.00 %

## L Esquadrias, vidros e proteções solares

### LS Proteções solares

#### LSZ Brises

**LSZ040** m² Brise fixa com ligações de aço galvanizado e lâminas fixas de PVC, montado através de aparafusamento em concreto.
Fornecimento e montagem de brise fixa com lâminas fixas de PVC, colocado sobre cremalheiras fixas de perfis tipo Omega de aço galvanizado, fixadas à obra com buchas de expansão, parafusos de aço e pasta química. Inclusive parte proporcional de elemento de agarre, elaboração em oficina e fixação através de aparafusamento em concreto com buchas de expansão, parafusos de aço e pasta química e ajuste final em obra.
Inclui: Marcação. Nivelamento. Resolução das uniões da subestrutura aos paramentos. Montagem de elementos complementares.
Critério de medição de projeto: Superfície medida segundo documentação gráfica de Projeto, descontando as aberturas de superfície maior de 3 m².
Critério de quantitativos de obra: Medir-se-á a superfície realmente executada segundo especificações de Projeto, descontando as aberturas de superfície maior de 3 m².

| Código | Un | Descrição | Rendimento | Preço | Importância |
|---|---|---|---|---|---|
| mt26aaa023 | Un | Repercussão, por m² de elemento vazado, de elementos de fixação sobre concreto: buchas de expansão de aço, parafusos especiais e pasta química. (material) | 1.000 | 2.85 | 2.85 |
| mt24pce010a | m² | Brise fixa de lâminas de PVC. (material) | 1.000 | 30.49 | 30.49 |
| op00ato010 |  | Parafusadeira. | 1.000 | 0.00 | 0.00 |
| mo017 | h | Oficial de 1ª serralheiro. (mão de obra) | 0.184 | 6.29 | 1.16 |
| mo057 | h | Ajudante de serralheiro. (mão de obra) | 0.184 | 3.85 | 0.71 |
| % | % | Custos diretos complementares | 2 % | 35.21 | 0.70 |
|  |  | Custos diretos |  |  | 35.91 |
