# Muro de contenção de alvenaria de pedra

- Propriedade do ficheiro: CYPE INGENIEROS, S.A.
- Formato: FIEBDC-3/2002
- Âmbito geográfico: Brasil
- Moeda: BRL
- Custos indiretos: 3.00 %
- Despesas gerais: 13.00 %
- Lucro: 6.00 %
- IVA: 17.00 %

## C Fundações

### CC Contenções

#### CCC Muros de contenção de alvenaria de pedra

**CCC010** m³ Muro de contenção de alvenaria de pedra.
Muro de contenção de terras em alvenaria bruta de pedra de calcário, com uma face aparente, entre terrenos a diferentes níveis, de 20 a 50 cm de espessura e até 3 m de altura, assente com argamassa de cimento confeccionada em obra, com 250 kg/m³ de cimento, cor cinza, dosificação 1:6, fornecida em sacos. Inclusive tubos de PVC para drenagem.
Critérios considerados na determinação do preço da unidade de obra: O preço não inclui a fundação.
Inclui: Implantação do muro. Colocação e aprumo de prumos de referência. Colocação de fios entre prumos. Limpeza e humidificação do leito da primeira fiada. Preparação da argamassa. Colocação das pedras toscas sobre a camada de argamassa. Cálculo a olho com régua e ajuste com fio de prumo, rectificando a sua posição com pancadas. Disposição dos tubos de drenagem. Refinamento, execução de juntas rebaixadas. Limpeza do paramento.
Critério de medição de projeto: Volume medido sobre a seção teórica de cálculo, segundo documentação gráfica de Projeto.
Critério de quantitativos de obra: Medir-se-á o volume teórico executado segundo especificações de Projeto.

| Código | Un | Descrição | Rendimento | Preço | Importância |
|---|---|---|---|---|---|
| mt06maa010b | m³ | Pedra de calcário bruta para alvenaria, formada por elementos de várias dimensões não trabalhados, regularizados apenas com martelo. (material) | 1.250 | 127.78 | 159.73 |
| mt08aaa010a | m³ | Água. (material) | 0.070 | 3.81 | 0.27 |
| mt01arg005a | t | Areia de pedreira, para argamassa preparada em obra. (material) | 0.570 | 50.85 | 28.98 |
| mt08cem002 | kg | Cimento cinza em sacos. (material) | 88.200 | 0.62 | 54.68 |
| mt36tie010da | m | Tubo de PVC, série B, de 75 mm de diâmetro e 3 mm de espessura, com com extremo alargado. (material) | 0.050 | 10.00 | 0.50 |
| mq06hor010 | h | Betoneira elétrica com uma capacidade de amassamento de 160 l. (equipamento) | 0.270 | 13.43 | 3.63 |
| mo022 | h | Colocador de pedra natural. (mão de obra) | 4.598 | 33.34 | 153.30 |
| mo060 | h | Ajudante de colocador de pedra natural. (mão de obra) | 8.621 | 31.49 | 271.48 |
| % | % | Custos diretos complementares | 3 % | 672.57 | 20.18 |
|  |  | Custos diretos |  |  | 692.75 |
