# Muro de contenção de terras em alvenaria almofadada de pedra de calcário, com uma face aparente, de 20 a 50 cm de espessura e até 3 m de altura, sem incluir fundação

- Propriedade do ficheiro: CYPE INGENIEROS, S.A.
- Formato: FIEBDC-3/2002
- Âmbito geográfico: Brasil
- Custos indiretos: 3.00 %
- Despesas gerais: 13.00 %
- Lucro: 6.00 %
- IVA: 17.00 %

## C Fundações

### CC Contenções

#### CCC Muros de contenção de alvenaria

**CCC010** m³ Muro de contenção de terras em alvenaria almofadada de pedra de calcário, com uma face aparente, de 20 a 50 cm de espessura e até 3 m de altura, sem incluir fundação.
Formação de muro de contenção de terras em alvenaria almofadada de pedra de calcário, com uma face aparente, entre terrenos a diferentes níveis, de 20 a 50 cm de espessura e até 3 m de altura, sem incluir a fundação e incluindo pedra em bruto, argamassa de assentamento, execução de juntas reentrantes, alinhamento, aprumo e drenagem.
Inclui: Implantação do muro. Colocação e aprumo de prumos de referência. Colocação de fios entre prumos. Limpeza e humidificação do leito da primeira fiada. Colocação das pedras toscas sobre a camada de argamassa. Cálculo a olho com régua e ajuste com fio de prumo, rectificando a sua posição com pancadas. Disposição dos tubos de drenagem. Refinamento e execução de juntas reentrantes. Limpeza do paramento.
Critério de medição de projeto: Volume medido sobre a seção teórica de cálculo, segundo documentação gráfica de Projeto.
Critério de quantitativos de obra: Medir-se-á o volume teórico executado segundo especificações de Projeto.

| Código | Un | Descrição | Rendimento | Preço | Importância |
|---|---|---|---|---|---|
| mt09mor010c | m³ | Argamassa de cimento CEM II/B-L 32,5 N tipo M-5, confeccionada em obra com 230 kg/m³ de cimento e uma proporção em volume 1/6. (material) | 0.300 | 115.95 | 34.79 |
| mt08cem010b | kg | Cimento Portland CEM I 32,5 R, em sacos. (material) | 2.000 | 0.11 | 0.22 |
| mt06mab010b | m³ | Pedra de calcário almofadada para alvenaria, formada por elementos trabalhados por uma só face que define a sua frente. (material) | 1.200 | 86.84 | 104.21 |
| mt36tie010da | m | Tubo de PVC, série B, de 75 mm de diâmetro e 3 mm de espessura, com com extremo alargado. (material) | 0.050 | 3.30 | 0.17 |
| mo040 | h | Oficial de 1ª de construção civil. (mão de obra) | 0.236 | 6.19 | 1.46 |
| mo058 | h | Ajudante de colocador de pedra natural. (mão de obra) | 3.730 | 3.83 | 14.29 |
| mo021 | h | Oficial de 1ª colocador de pedra natural. (mão de obra) | 3.730 | 6.19 | 23.09 |
| % | % | Custos diretos complementares | 3 % | 178.23 | 5.35 |
|  |  | Custos diretos |  |  | 183.58 |
