# Muro de gabiões composto por caixa de 3x1x1 m de rede de torção tripla

- Propriedade do ficheiro: CYPE INGENIEROS, S.A.
- Formato: FIEBDC-3/2002
- Âmbito geográfico: Brasil
- Moeda: BRL
- Custos indiretos: 3.00 %
- Despesas gerais: 13.00 %
- Lucro: 6.00 %
- IVA: 17.00 %

## C Fundações

### CC Contenções

#### CCG Muros de gabiões

**CCG010** m³ Muro de gabiões composto por caixa de 3x1x1 m de rede de torção tripla, hexagonal, de 50x70 mm, de arame de aço galvanizado de 2,00 mm de diâmetro, preenchida de pedra de calcário de empréstimo de granulometria compreendida entre 100 e 200 mm, colocada com retroescavadeira sobre pneus. Inclusive elementos de escoramento necessários para o seu alinhamento e aprumo, cabo de aço para fixação da caixa e tubos de PVC para drenagem.
Muro de gabiões composto por caixa de 3x1x1 m de rede de torção tripla, hexagonal, de 50x70 mm, de arame de aço galvanizado de 2,00 mm de diâmetro, preenchida de pedra de calcário de empréstimo de granulometria compreendida entre 100 e 200 mm, colocada com retroescavadeira sobre pneus. Inclusive elementos de escoramento necessários para o seu alinhamento e aprumo, cabo de aço para fixação da caixa e tubos de PVC para drenagem.
Inclui: Marcação. Preparação da superfície de apoio. Colocação das caixas. Amarração das arestas. Escoramento dos laterais das caixas. Disposição dos tubos de drenagem. Enchimento das caixas. Fechamento e atamento final das caixas. Remoção de escoramento. Remoção do material sobrante.
Critério de medição de projeto: Volume medido sobre a seção teórica de cálculo, segundo documentação gráfica de Projeto.
Critério de quantitativos de obra: Medir-se-á o volume teórico executado segundo especificações de Projeto.

| Código | Un | Descrição | Rendimento | Preço | Importância |
|---|---|---|---|---|---|
| mt07ame520e | Un | Caixa de 3x1x1 m de rede de torção tripla, hexagonal, de 50x70 mm, de arame de aço galvanizado de 2 mm de diâmetro, para gabião. (material) | 0.350 | 90.77 | 31.77 |
| mt50spr100a | m | Cabo de aço de 2 mm de diâmetro, para fixação de rede de torção tripla. (material) | 1.750 | 3.00 | 5.25 |
| mt50spa052b | m | Pranchão de madeira de pinho, de 20x7,2 cm. (material) | 0.300 | 11.83 | 3.55 |
| mt50spa101 | kg | Pregos de aço. (material) | 0.075 | 3.50 | 0.26 |
| mt36tie010da | m | Tubo de PVC, série B, de 75 mm de diâmetro e 3 mm de espessura, com com extremo alargado. (material) | 0.050 | 9.03 | 0.45 |
| mt06psm010a | m³ | Pedra de calcário de granulometria compreendida entre 100 e 200 mm. (material) | 1.100 | 44.61 | 49.07 |
| mq01exn020a | h | Retroescavadeira hidráulica sobre pneus, de 105 kW. (equipamento) | 0.330 | 129.87 | 42.86 |
| mq04cab010c | h | Caminhão basculante de 12 t de carga, de 162 kW. (equipamento) | 0.275 | 112.56 | 30.95 |
| mo041 | h | Oficial de obras de construção civil. (mão de obra) | 0.344 | 24.01 | 8.26 |
| mo087 | h | Ajudante de obras de construção civil. (mão de obra) | 1.718 | 20.67 | 35.51 |
| % | % | Custos diretos complementares | 2 % | 207.93 | 4.16 |
|  |  | Custos diretos |  |  | 212.09 |
