# Aço para concreto

- Propriedade do ficheiro: CYPE INGENIEROS, S.A.
- Formato: FIEBDC-3/2002
- Âmbito geográfico: Brasil
- Moeda: BRL
- Custos indiretos: 3.00 %
- Despesas gerais: 13.00 %
- Lucro: 6.00 %
- IVA: 17.00 %

## C Fundações

### CH Concretos, aços e sistemas de fôrmas

#### CHA Aços

**CHA010** kg Aço para concreto.
Aço CA-50 para corte, dobra e montagem da armadura em radier. Inclusive arame de atar e separadores.
Inclui: Corte e dobragem da armadura. Montagem e colocação da armadura com separadores certificados. Fixação da armadura.
Critério de medição de projeto: Peso teórico calculado segundo documentação gráfica de Projeto.
Critério de quantitativos de obra: Será calculado o peso teórico da armadura executada segundo especificações de Projeto.

| Código | Un | Descrição | Rendimento | Preço | Importância |
|---|---|---|---|---|---|
| mt07sep010aa | Un | Separador certificado de plástico, para armaduras de fundações de vários diâmetros. (material) | 0.060 | 0.41 | 0.02 |
| mt07aco070f | kg | Aço em barras nervuradas, CA-50, de vários diâmetros, segundo ABNT NBR 7480. (material) | 1.020 | 11.72 | 11.95 |
| mt08var050 | kg | Arame galvanizado para atar, de 1,30 mm de diâmetro. (material) | 0.005 | 3.81 | 0.02 |
| op00ciz020 |  | Guilhotina para aço em barras nervuradas. | 1.000 | 0.00 | 0.00 |
| op00ata010 |  | Máquina de amarrar ferro. | 1.000 | 0.00 | 0.00 |
| mo043 | h | Armador. (mão de obra) | 0.009 | 33.07 | 0.30 |
| mo090 | h | Ajudante de armador. (mão de obra) | 0.014 | 31.41 | 0.44 |
| % | % | Custos diretos complementares | 2 % | 12.73 | 0.25 |
|  |  | Custos diretos |  |  | 12.98 |
