# Tela eletrossoldada Q 92 de aço CA-60, colocada em obra, em radier

- Propriedade do ficheiro: CYPE INGENIEROS, S.A.
- Formato: FIEBDC-3/2002
- Âmbito geográfico: Brasil
- Custos indiretos: 3.00 %
- Despesas gerais: 13.00 %
- Lucro: 6.00 %
- IVA: 17.00 %

## C Fundações

### CH Concretos, aços e fôrmas

#### CHA Aços

**CHA020** m² Tela eletrossoldada Q 92 de aço CA-60, colocada em obra, em radier.
Fornecimento e colocação de tela eletrossoldada Q 92 de aço CA-60, colocada em obra, em radier. Incluindo parte proporcional de arame de atar, cortes e sobreposições.
Inclui: Corte da tela eletrossoldada. Montagem e colocação da tela eletrossoldada. Fixação da tela eletrossoldada.
Critério de medição de projeto: Superfície teórica medida segundo documentação gráfica de Projeto. Não foi incrementada a medição por sobreposições, já que no preço composto considerou-se 20% mais de superfície.
Critério de quantitativos de obra: Medir-se-á a superfície teórica executada segundo especificações de Projeto.

| Código | Un | Descrição | Rendimento | Preço | Importância |
|---|---|---|---|---|---|
| mt07ame060ccb | m² | Tela eletrossoldada Q 92 15x15 cm, com fios longitudinais de 4,2 mm de diâmetro e fios transversais de 4,2 mm de diâmetro, aço CA-60, segundo ABNT NBR 7481. (material) | 1.200 | 3.14 | 3.77 |
| mt08var050 | kg | Arame galvanizado para atar, de 1,30 mm de diâmetro. (material) | 0.014 | 1.11 | 0.02 |
| op00ciz020 |  | Guilhotina para aço em barras nervuradas. | 1.000 | 0.00 | 0.00 |
| op00ata010 |  | Máquina de amarrar ferro. | 1.000 | 0.00 | 0.00 |
| mo042 | h | Oficial de 1ª armador. (mão de obra) | 0.030 | 6.50 | 0.20 |
| mo088 | h | Ajudante de armador. (mão de obra) | 0.030 | 4.03 | 0.12 |
| % | % | Custos diretos complementares | 2 % | 4.11 | 0.08 |
|  |  | Custos diretos |  |  | 4.19 |
