# Fresagem de piso de aglomerado asfáltico

- Propriedade do ficheiro: CYPE INGENIEROS, S.A.
- Formato: FIEBDC-3/2002
- Âmbito geográfico: Brasil
- Moeda: BRL
- Custos indiretos: 3.00 %
- Despesas gerais: 13.00 %
- Lucro: 6.00 %
- IVA: 17.00 %

## D Demolições

### DM Pisos

#### DMF Asfálticos

**DMF005** m² Fresagem de piso de aglomerado asfáltico.
Fresagem de piso de aglomerado asfáltico de 10 cm de espessura média, através de fresadora a frio compacta, equipada com banda transportadora para a carga direta para caminhão dos restos gerados e posterior varredela da superfície fresada com varredora mecânica.
Critérios considerados na determinação do preço da unidade de obra: O preço não inclui a demolição da base suporte.
Inclui: Marcação da superfície a fresar. Fresagem do piso. Limpeza da superfície. Limpeza dos restos da obra. Carga mecânica de entulho em caminhão ou caçamba.
Critério de medição de projeto: Superfície medida segundo documentação gráfica de Projeto.
Critério de quantitativos de obra: Será medida a superfície realmente fresada segundo especificações de Projeto.

| Código | Un | Descrição | Rendimento | Preço | Importância |
|---|---|---|---|---|---|
| mq11fre010 | h | Fresadora a frio compacta, para a remoção de camadas de piso, de 155 kW, equipada com banda transportadora, de 100 cm de largura de fresagem e até 30 cm de profundidade de fresagem. (equipamento) | 0.022 | 877.32 | 19.30 |
| mq11bar010 | h | Varredora rebocada com motor auxiliar. (equipamento) | 0.022 | 259.52 | 5.71 |
| mq04dua020a | h | Dumper de descarga frontal de 1,5 t de carga útil. (equipamento) | 0.022 | 22.89 | 0.50 |
| mo087 | h | Ajudante de obras de construção civil. (mão de obra) | 0.057 | 31.49 | 1.79 |
| % | % | Custos diretos complementares | 2 % | 27.30 | 0.55 |
|  |  | Custos diretos |  |  | 27.85 |
