# Demolição de seção de piso de aglomerado asfáltico

- Propriedade do ficheiro: CYPE INGENIEROS, S.A.
- Formato: FIEBDC-3/2002
- Âmbito geográfico: Brasil
- Moeda: BRL
- Custos indiretos: 3.00 %
- Despesas gerais: 13.00 %
- Lucro: 6.00 %
- IVA: 17.00 %

## D Demolições

### DM Pisos

#### DMF Asfálticos

**DMF020** m² Demolição de seção de piso de aglomerado asfáltico.
Demolição de seção de piso de aglomerado asfáltico de 25 cm de espessura média, com martelo pneumático, e carga manual em caminhão ou caçamba.
Inclui: Marcação da superfície a demolir. Demolição do elemento. Fragmentação do entulho em peças manejáveis. Remoção e acumulação de entulho. Limpeza dos restos da obra. Carga manual de entulho em caminhão ou caçamba.
Critério de medição de projeto: Superfície medida segundo documentação gráfica de Projeto.
Critério de quantitativos de obra: Medir-se-á a superfície realmente demolida segundo especificações de Projeto.

| Código | Un | Descrição | Rendimento | Preço | Importância |
|---|---|---|---|---|---|
| mq05mai030 | h | Martelo pneumático. (equipamento) | 0.426 | 17.78 | 7.57 |
| mq05pdm110 | h | Compressor portátil diesel média pressão 10 m³/min. (equipamento) | 0.213 | 30.17 | 6.43 |
| mo041 | h | Oficial de obras de construção civil. (mão de obra) | 0.160 | 33.34 | 5.33 |
| mo087 | h | Ajudante de obras de construção civil. (mão de obra) | 0.392 | 31.49 | 12.34 |
| % | % | Custos diretos complementares | 2 % | 31.67 | 0.63 |
|  |  | Custos diretos |  |  | 32.30 |
