# Fossa séptica com filtro biológico anaeróbio, de polietileno de alta densidade (PEAD/HDPE), retangular, de 1000 litros, de 1235x720x1250 mm, capacidade para 4 utilizadores (população equivalente)

- Propriedade do ficheiro: CYPE INGENIEROS, S.A.
- Formato: FIEBDC-3/2002
- Âmbito geográfico: Brasil
- Custos indiretos: 3.00 %
- Despesas gerais: 13.00 %
- Lucro: 6.00 %
- IVA: 17.00 %

## I Instalações

### IU Urbanas

#### IUE Tratamento de águas residuais

**IUE031** Un Fossa séptica com filtro biológico anaeróbio, de polietileno de alta densidade (PEAD/HDPE), retangular, de 1000 litros, de 1235x720x1250 mm, capacidade para 4 utilizadores (população equivalente).
Fornecimento e instalação de fossa séptica com filtro biológico anaeróbio, de polietileno de alta densidade (PEAD/HDPE), retangular, de 1000 litros, de 1235x720x1250 mm, capacidade para 4 utilizadores (população equivalente), com bocas de acesso, boca de entrada e boca de saída de 110 mm de diâmetro. Totalmente montada, ligada e testada.
Inclui: Marcação. Colocação e ligação da fossa séptica com filtro biológico anaeróbio.
Critério de medição de projeto: Número de unidades previstas, segundo documentação gráfica de Projeto.
Critério de quantitativos de obra: Medir-se-á o número de unidades realmente executadas segundo especificações de Projeto.

| Código | Un | Descrição | Rendimento | Preço | Importância |
|---|---|---|---|---|---|
| mt46fsp110a | Un | Fossa séptica com filtro biológico anaeróbio, de polietileno de alta densidade (PEAD/HDPE), retangular, de 1000 litros, de 1235x720x1250 mm, capacidade para 4 utilizadores (população equivalente), com bocas de acesso, boca de entrada e boca de saída de 110 mm de diâmetro, para tratamento tinta de fundo de águas residuais. (material) | 1.000 | 650.29 | 650.29 |
| mo007 | h | Oficial de 1ª encanador. (mão de obra) | 1.243 | 6.40 | 7.96 |
| mo105 | h | Ajudante de encanador. (mão de obra) | 1.243 | 3.83 | 4.76 |
| % | % | Custos diretos complementares | 2 % | 663.01 | 13.26 |
|  |  | Custos diretos |  |  | 676.27 |
