# Filtro biológico aeróbio, de polietileno de alta densidade (PEAD/HDPE), de 1000 litros, de 1160 mm de diâmetro e 1300 mm de altura, capacidade para 8 utilizadores (população equivalente)

- Propriedade do ficheiro: CYPE INGENIEROS, S.A.
- Formato: FIEBDC-3/2002
- Âmbito geográfico: Brasil
- Custos indiretos: 3.00 %
- Despesas gerais: 13.00 %
- Lucro: 6.00 %
- IVA: 17.00 %

## I Instalações

### IU Urbanas

#### IUE Tratamento de águas residuais

**IUE040** Un Filtro biológico aeróbio, de polietileno de alta densidade (PEAD/HDPE), de 1000 litros, de 1160 mm de diâmetro e 1300 mm de altura, capacidade para 8 utilizadores (população equivalente).
Fornecimento e instalação de filtro biológico aeróbio, de polietileno de alta densidade (PEAD/HDPE), de 1000 litros, de 1160 mm de diâmetro e 1300 mm de altura, capacidade para 8 utilizadores (população equivalente), com boca de entrada e boca de saída de 110 mm de diâmetro. Totalmente montado, ligado e testado.
Inclui: Marcação. Colocação e ligação do filtro biológico aeróbio.
Critério de medição de projeto: Número de unidades previstas, segundo documentação gráfica de Projeto.
Critério de quantitativos de obra: Medir-se-á o número de unidades realmente executadas segundo especificações de Projeto.

| Código | Un | Descrição | Rendimento | Preço | Importância |
|---|---|---|---|---|---|
| mt46fbp100a | Un | Filtro biológico aeróbio, de polietileno de alta densidade (PEAD/HDPE), de 1000 litros, de 1160 mm de diâmetro e 1300 mm de altura, capacidade para 8 utilizadores (população equivalente), com boca de entrada e boca de saída de 110 mm de diâmetro, para tratamento secundário de águas residuais. (material) | 1.000 | 1594.31 | 1594.31 |
| mo007 | h | Oficial de 1ª encanador. (mão de obra) | 1.243 | 6.40 | 7.96 |
| mo105 | h | Ajudante de encanador. (mão de obra) | 1.243 | 3.83 | 4.76 |
| % | % | Custos diretos complementares | 2 % | 1607.03 | 32.14 |
|  |  | Custos diretos |  |  | 1639.17 |
