# Estação depuradora biológica

- Propriedade do ficheiro: CYPE INGENIEROS, S.A.
- Formato: FIEBDC-3/2002
- Âmbito geográfico: Brasil
- Moeda: BRL
- Custos indiretos: 3.00 %
- Despesas gerais: 13.00 %
- Lucro: 6.00 %
- IVA: 17.00 %

## I Instalações

### IU Urbanas

#### IUE Tratamento de esgoto sanitário

**IUE052** Un Estação depuradora biológica.
Estação depuradora biológica de águas residuais, tecnologia VFL, capacidade para 25 a 75 utilizadores (população equivalente), carga média de matéria orgânica contaminante (DBO5) de 3,6 kg/dia e vazão máxima de água depurada de 8100 litros/dia, equipada com uma estação de bombeamento, um reactor biológico tipo AT, dois compressores e um reservatório de lamas. Totalmente instalada e em funcionamento, sem incluir a escavação, a nivelação nem o enchimento do tardoz.
Inclui: Marcação. Colocação da estação depuradora. Ligação com as redes de abastecimento de água, de saneamento e elétrica. Colocação em funcionamento.
Critério de medição de projeto: Número de unidades previstas, segundo documentação gráfica de Projeto.
Critério de quantitativos de obra: Medir-se-á o número de unidades realmente executadas segundo especificações de Projeto.

| Código | Un | Descrição | Rendimento | Preço | Importância |
|---|---|---|---|---|---|
| mt46edb010j | Un | Estação depuradora biológica de águas residuais, tecnologia VFL, capacidade para 25 a 75 utilizadores (população equivalente), carga média de matéria orgânica contaminante (DBO5) de 3,6 kg/dia e vazão máxima de água depurada de 8100 litros/dia, equipada com uma estação de bombeamento, um reactor biológico tipo AT, dois compressores e um reservatório de lamas. (material) | 1.000 | 74270.89 | 74270.89 |
| mq04cag010a | h | Caminhão com grua de carga máxima 6 t. (equipamento) | 1.100 | 215.59 | 237.15 |
| mo008 | h | Encanador. (mão de obra) | 6.897 | 42.82 | 295.33 |
| mo107 | h | Ajudante de encanador. (mão de obra) | 6.897 | 32.08 | 221.26 |
| mo003 | h | Eletricista. (mão de obra) | 2.299 | 42.82 | 98.44 |
| mo102 | h | Ajudante de eletricista. (mão de obra) | 2.299 | 32.08 | 73.75 |
| % | % | Custos diretos complementares | 2 % | 75196.82 | 1503.94 |
|  |  | Custos diretos |  |  | 76700.76 |
