# Caixa pré-fabricada

- Propriedade do ficheiro: CYPE INGENIEROS, S.A.
- Formato: FIEBDC-3/2002
- Âmbito geográfico: Brasil
- Moeda: BRL
- Custos indiretos: 3.00 %
- Despesas gerais: 13.00 %
- Lucro: 6.00 %
- IVA: 17.00 %

## I Instalações

### IU Urbanas

#### IUS Redes de drenagem

**IUS073** Un Caixa pré-fabricada.
Caixa de passagem enterrada, pré-fabricada de concreto, de 40 mm de diâmetro e 40 cm de profundidade, com tampa pré-fabricada de concreto armado.
Critérios considerados na determinação do preço da unidade de obra: O preço não inclui a escavação nem o enchimento do tardoz.
Inclui: Marcação. Colocação da caixa pré-fabricada. Execução de furos para a ligação dos coletores à caixa. Ligação dos coletores à caixa. Colocação da tampa e dos acessórios. Verificação do seu correto funcionamento.
Critério de medição de projeto: Número de unidades previstas, segundo documentação gráfica de Projeto.
Critério de quantitativos de obra: Medir-se-á o número de unidades realmente executadas segundo especificações de Projeto.

| Código | Un | Descrição | Rendimento | Preço | Importância |
|---|---|---|---|---|---|
| mt11arh060a | Un | Caixa de passagem pré-fabricada de concreto, de 40 cm de diâmetro e 40 cm de profundidade. (material) | 1.000 | 31.46 | 31.46 |
| mt11arh070a | Un | Tampa pré-fabricada de concreto armado, de 5 cm de espessura, para câmaras de visita de 40 cm de diâmetro. (material) | 1.000 | 4.28 | 4.28 |
| au00auh020 |  | Canaleta para descarga do concreto. | 1.000 | 0.00 | 0.00 |
| au00auh040 |  | Vibrador de concreto, elétrico. | 1.000 | 0.00 | 0.00 |
| mo041 | h | Oficial de obras de construção civil. (mão de obra) | 0.575 | 33.34 | 19.17 |
| mo087 | h | Ajudante de obras de construção civil. (mão de obra) | 0.425 | 31.49 | 13.38 |
| % | % | Custos diretos complementares | 2 % | 68.29 | 1.37 |
|  |  | Custos diretos |  |  | 69.66 |
