# Canaleta de drenagem de alvenaria

- Propriedade do ficheiro: CYPE INGENIEROS, S.A.
- Formato: FIEBDC-3/2002
- Âmbito geográfico: Brasil
- Moeda: BRL
- Custos indiretos: 3.00 %
- Despesas gerais: 13.00 %
- Lucro: 6.00 %
- IVA: 17.00 %

## I Instalações

### IU Urbanas

#### IUS Redes de drenagem

**IUS080** m Canaleta de drenagem de alvenaria.
Formação de canaleta de drenagem com paredes de alvenaria de bloco cerâmico furado, assente com argamassa de cimento, confeccionada em obra, dosificação 1:6, camada de emboço afagada interiormente com argamassa de cimento, confeccionada em obra, com aditivo hidrófugo, dosificação 1:3, com grelha e marco de aço galvanizado, de 200 mm de largura interior e 400 mm de altura, carga de ruptura 15 kN; sobre lastro de concreto simples C20 classe de agressividade ambiental I e tipo de ambiente rural, brita 1, consistência S50 de 15 cm de espessura; escavação prévia com meios manuais e posterior enchimento do tardoz com concreto. Inclusive peças especiais e sifão em linha visitável.
Inclui: Marcação do traçado da canaleta de drenagem. Escavação com meios manuais. Eliminação das terras soltas do fundo da escavação. Concretagem e compactação do concreto na execução da base. Execução da alvenaria com blocos, previamente humedecidos, assentes com argamassa. Execução de furos para a ligação da tubulação à canaleta de drenagem. União e ajuste das juntas da tubulação à canaleta de drenagem. Colocação do sifão em linha. Reboco e brunidura interior com argamassa de cimento, arredondando ângulos. Enchimento do tardoz. Colocação do marco e da grelha. Verificação do seu correto funcionamento.
Critério de medição de projeto: Comprimento medido em projeção horizontal, segundo documentação gráfica de Projeto.
Critério de quantitativos de obra: Medir-se-á, em projeção horizontal, o comprimento realmente executado segundo especificações de Projeto.

| Código | Un | Descrição | Rendimento | Preço | Importância |
|---|---|---|---|---|---|
| mt10hmf060ana | m³ | Concreto simples C20 classe de agressividade ambiental I e tipo de ambiente rural, brita 1, consistência S50, dosado em central, segundo ABNT NBR 8953. (material) | 0.181 | 316.71 | 57.32 |
| mt04lpt010c | Un | Bloco cerâmico furado duplo, para revestir, 30x20x9 cm, densidade 746 kg/m³. (material) | 19.000 | 0.70 | 13.30 |
| mt08aaa010a | m³ | Água. (material) | 0.012 | 3.81 | 0.05 |
| mt01arg005a | t | Areia de pedreira, para argamassa preparada em obra. (material) | 0.038 | 50.85 | 1.93 |
| mt08cem002 | kg | Cimento cinza em sacos. (material) | 9.470 | 0.62 | 5.87 |
| mt08adt010 | kg | Aditivo hidrófugo para impermeabilização de argamassas ou concretos. (material) | 0.146 | 3.04 | 0.44 |
| mt11rej020a | Un | Marco e grelha de aço galvanizado, de 200 mm de largura e 500 mm de comprimento, para canaleta de drenagem de 200 mm de largura interior e 400 mm de altura, carga de ruptura 15 kN. (material) | 2.000 | 25.11 | 50.22 |
| mt11var120b | Un | Sifão em linha de PVC, cor cinza, visitável, com união macho/fêmea, de 110 mm de diâmetro. (material) | 0.200 | 133.79 | 26.76 |
| mq06hor010 | h | Betoneira elétrica com uma capacidade de amassamento de 160 l. (equipamento) | 0.019 | 13.43 | 0.26 |
| au00auh020 |  | Canaleta para descarga do concreto. | 1.000 | 0.00 | 0.00 |
| au00auh040 |  | Vibrador de concreto, elétrico. | 1.000 | 0.00 | 0.00 |
| mo041 | h | Oficial de obras de construção civil. (mão de obra) | 1.609 | 33.34 | 53.64 |
| mo087 | h | Ajudante de obras de construção civil. (mão de obra) | 1.084 | 31.49 | 34.14 |
| % | % | Custos diretos complementares | 2 % | 243.93 | 4.88 |
|  |  | Custos diretos |  |  | 248.81 |
