# Canaleta de drenagem de polipropileno

- Propriedade do ficheiro: CYPE INGENIEROS, S.A.
- Formato: FIEBDC-3/2002
- Âmbito geográfico: Brasil
- Moeda: BRL
- Custos indiretos: 3.00 %
- Despesas gerais: 13.00 %
- Lucro: 6.00 %
- IVA: 17.00 %

## I Instalações

### IU Urbanas

#### IUS Redes de drenagem

**IUS081** m Canaleta de drenagem de polipropileno.
Canaleta pré-fabricada de polipropileno, em tramos de 1000 mm de comprimento, 130 mm de largura e 52 mm de altura, com grelha passadiço de aço galvanizado carga de ruptura 15 kN e, sobre lastro de concreto simples C20 classe de agressividade ambiental I e tipo de ambiente rural, brita 1, consistência S50 de 10 cm de espessura; escavação prévia com meios manuais e posterior enchimento do tardoz com concreto. Inclusive peças especiais e sifão em linha visitável.
Inclui: Marcação do traçado da canaleta de drenagem. Escavação com meios manuais. Eliminação das terras soltas do fundo da escavação. Concretagem e compactação do concreto na execução da base. Colocação da canaleta de drenagem sobre a base de concreto. Montagem dos acessórios na canaleta de drenagem. Execução de furos para a ligação da tubulação à canaleta de drenagem. União e ajuste das juntas da tubulação à canaleta de drenagem. Colocação do sifão em linha. Enchimento do tardoz. Verificação do seu correto funcionamento.
Critério de medição de projeto: Comprimento medido em projeção horizontal, segundo documentação gráfica de Projeto.
Critério de quantitativos de obra: Medir-se-á, em projeção horizontal, o comprimento realmente executado segundo especificações de Projeto.

| Código | Un | Descrição | Rendimento | Preço | Importância |
|---|---|---|---|---|---|
| mt10hmf060ana | m³ | Concreto simples C20 classe de agressividade ambiental I e tipo de ambiente rural, brita 1, consistência S50, dosado em central, segundo ABNT NBR 8953. (material) | 0.078 | 316.71 | 24.70 |
| mt11cap010aa | m | Canaleta pré-fabricada de polipropileno, em tramos de 1000 mm de comprimento, 130 mm de largura e 52 mm de altura, com grelha passadiço de aço galvanizado carga de ruptura 15 kN, inclusive peças especiais. (material) | 1.000 | 94.17 | 94.17 |
| mt11pvj020b | Un | Sifão em linha de PVC, "JIMTEN", cor cinza, visitável, com união macho/fêmea, de 110 mm de diâmetro. (material) | 0.200 | 193.61 | 38.72 |
| au00auh020 |  | Canaleta para descarga do concreto. | 1.000 | 0.00 | 0.00 |
| au00auh040 |  | Vibrador de concreto, elétrico. | 1.000 | 0.00 | 0.00 |
| mo041 | h | Oficial de obras de construção civil. (mão de obra) | 0.460 | 33.34 | 15.34 |
| mo087 | h | Ajudante de obras de construção civil. (mão de obra) | 0.240 | 31.49 | 7.56 |
| % | % | Custos diretos complementares | 2 % | 180.49 | 3.61 |
|  |  | Custos diretos |  |  | 184.10 |
