# Boca de lobo em via pública com caixa de clapeta, construído com concreto, de 25x45x80 cm

- Propriedade do ficheiro: CYPE INGENIEROS, S.A.
- Formato: FIEBDC-3/2002
- Âmbito geográfico: Brasil
- Moeda: BRL
- Custos indiretos: 3.00 %
- Despesas gerais: 13.00 %
- Lucro: 6.00 %
- IVA: 17.00 %

## I Instalações

### IU Urbanas

#### IUS Redes de drenagem

**IUS090** Un Boca de lobo em via pública com caixa de clapeta, construído com concreto, de 25x45x80 cm.
Execução de boca de lobo em via pública construída com concreto simples C20 classe de agressividade ambiental I e tipo de ambiente rural, brita 1, consistência S50, de 25x45x80 cm, realizada sobre leito de assentamento de material granular de 20 cm de espessura, com caixa pré-fabricada de poliuretano de 45x23x40 cm incluída a clapeta de alumínio anodizado de 13,5x13,5 cm e grelha de ferro fundido dúctil normalizada, carga de ruptura 250 kN, compatível com superfícies de paralelepípedo, concreto ou asfalto a quente, abatível e anti-roubo, com marco de ferro fundido do mesmo tipo, ao mesmo nível do piso. Incluindo colocação e remoção de fôrmas recuperáveis de chapa metálica. Totalmente instalado e ligado à rede geral de saneamento, incluindo o enchimento do tardoz com material granular e sem incluir a escavação.
Inclui: Marcação da boca de lobo em planta e corte. Escavação. Eliminação das terras soltas do fundo da escavação. Formação de leito com material granular. Colocação das fôrmas. Concretagem e compactação do concreto para execução da caixa. Remoção das fôrmas. Colocação da caixa pré-fabricada. União e ajuste das juntas da boca de lobo ao coletor. Enchimento do tardoz. Colocação do marco e da grelha.
Critério de medição de projeto: Número de unidades previstas, segundo documentação gráfica de Projeto.
Critério de quantitativos de obra: Medir-se-á o número de unidades realmente executadas segundo especificações de Projeto.

| Código | Un | Descrição | Rendimento | Preço | Importância |
|---|---|---|---|---|---|
| mt01arr010c | t | Brita de pedreira, de 60 a 90 mm de diâmetro. (material) | 0.083 | 21.87 | 1.82 |
| mt08epr040 | Un | Fôrmas recuperáveis de chapa metálica para formação de boca de lobo de seção retangular. (material) | 0.100 | 489.21 | 48.92 |
| mt10hmf060ana | m³ | Concreto simples C20 classe de agressividade ambiental I e tipo de ambiente rural, brita 1, consistência S50, dosado em central, segundo ABNT NBR 8953. (material) | 0.180 | 346.43 | 62.36 |
| mt04lpt010c | Un | Bloco cerâmico furado duplo, para revestir, 30x20x9 cm. (material) | 8.000 | 0.25 | 2.00 |
| mt08aaa010a | m³ | Água. (material) | 0.006 | 4.02 | 0.02 |
| mt01arg005a | t | Areia de pedreira, para argamassa preparada em obra. (material) | 0.030 | 54.45 | 1.63 |
| mt08cem002 | kg | Cimento cinza em sacos. (material) | 9.000 | 0.66 | 5.94 |
| mt08adt010 | kg | Aditivo hidrófugo para impermeabilização de argamassas ou concretos. (material) | 0.180 | 3.21 | 0.58 |
| mt11poc010 | Un | Caixa pré-fabricada de poliuretano de 45x23x40 cm, inclusive clapeta de alumínio anodizado de 13,5x13,5 cm. (material) | 1.000 | 334.09 | 334.09 |
| mt11rej010e | Un | Marco e grelha de ferro fundido dúctil, carga de ruptura 250 kN, abatível e provida de corrente anti-roubo, de 450x250 mm, para boca de lobo, inclusive revestimento de tinta betuminosa e relevos anti-deslizantes na parte superior. (material) | 1.000 | 113.34 | 113.34 |
| mt01arr010a | t | Brita de pedreira, de 19 a 25 mm de diâmetro. (material) | 0.516 | 21.87 | 11.28 |
| mq06hor010 | h | Betoneira. (equipamento) | 0.015 | 4.39 | 0.07 |
| au00auh020 |  | Canaleta para descarga do concreto. | 1.000 | 0.00 | 0.00 |
| au00auh040 |  | Vibrador de concreto, elétrico. | 1.000 | 0.00 | 0.00 |
| mo041 | h | Oficial de obras de construção civil. (mão de obra) | 1.927 | 21.83 | 42.07 |
| mo087 | h | Ajudante de obras de construção civil. (mão de obra) | 2.132 | 17.19 | 36.65 |
| % | % | Custos diretos complementares | 2 % | 660.77 | 13.22 |
|  |  | Custos diretos |  |  | 673.99 |
